# ZFP Winnenden Haus N
Angebotsaufforderung (GAEB DA XML 3.3, DA83)
Projekt: 25-163
Währung: EUR
Erstellt mit: GXML Toolbox V3.3 R20220330, ORCA AVA 27 27.00.00, 13.04.2026

## Vorbemerkung Ringschluss
Vorbemerkung Ringschluss

PROJEKTNUMMER: ZfP-KSW-N-0001

BAUVORHABEN:  Herstellen Ringschluss Nahwärme-Erdleitung und Graben

LEISTUNGSUMFANG: 42113 Ringschluss Nahwärme-Erdleitung und Graben

AUFTRAGGEBER: ZfP Winnenden
Klinikum Schloß Winnenden
Schloßstraße 50
71364 Winnenden

PROJEKTSTEUERUNG: JEGGLE ARCHITEKTEN und Partner mbB
Hindenburgstraße 37
71394 Kernen-Stetten

PLANUNG: JEGGLE ARCHITEKTEN und Partner mbB
Hindenburgstraße 37
71394 Kernen-Stetten

Angebotssumme netto '.............' EUR

zzgl. 19,00% MwSt. '.............' EUR

Angebotssumme brutto '.............' EUR

'...................................',

den '..........'

  '..................................................'
Bieter, Stempel und Unterschrift

BAUTEIL Ringschuss

1. Bauherr/Auftraggeber
ZfP Klinikum Schloß Winnenden
Schloßstrasse 50
71364 Winnenden

2. Auftragsgegenstand
Gegenstand dieses Leistungsverzeichnisses sind die Nahwärme-Erdleitungen und der zugehörende Graben

gegliedert in

01 Titel Rohrgraben
01.01 Vorarbeiten
01.02 Erdarbeiten
01.03 Entsorgung
01.04 Belagsarbeiten
01.05 Vegetationstechnik
01.06 Stundenlohnarbeiten
02 Titel Erdleitungen
02.01 Erdleitungen
02.02 Besondere Leistungen
02.03 Stundenlohnarbeiten

3. Ansprechpartner
Ansprechpartner für das Vergabeverfahren ist:
Jeggle Architekten und Partner mbB
mail@jeggle-architekten.de

4. Kommunikation
Der Auftraggeber bedient sich zur Abwicklung des
Ausschreibungsverfahrens der Online-Vergabeplattform 'aumass'
(www.aumass.de). Die Nutzung für die Bieter ist gebührenfrei. Die
Kommunikation innerhalb des Vergabeverfahrens erfolgt ausschließlich
über diese Vergabeplattform. Die Angebote sind elektronisch über die
Vergabeplattform einzureichen.
Die Verfahrenssprache ist deutsch. Die Angebote sind in deutscher
Sprache abzugeben. Im Rahmen der Kommunikation soll stets die
Betreffzeile <"ZfP-KSW-N-0001_Vergabeverfahren">
verwendet werden. Sofern die Bieter
einen hiervon abweichenden Betreff verwenden, tragen sie das Risiko,
dass ihre E-Mails nicht oder nicht rechtzeitig von der Auftraggeberin
wahrgenommen werden und es dadurch zu Verzögerungen kommt oder Fristen
versäumt werden.
Bei den personenbezogenen Bezeichnungen in diesen Vergabeunterlagen gilt
die gewählte Form für jegliche Art von natürlichen und juristischen
Personen. Sofern nicht ausdrücklich anders bestimmt, sind mit "Bieter"
sowohl einzelne Unternehmen als auch Bietergemeinschaften gemeint; mit
"Auftragnehmer" ist der Bieter oder die Bietergemeinschaft gemeint,
der/die den Zuschlag erhalten hat.
Fragen und Anmerkungen zu den Vergabeunterlagen sind per E-Mail über die
Vergabeplattform fristgerecht nach VOB/A zu richten. Verbindliche
Stellungnahmen werden als Erläuterungen, Konkretisierungen oder
Änderungen zu den Vergabeunterlagen über die Internetadresse
'www.aumass.de' fristgerecht gem. VOB/A vor Ablauf der Angebotsfrist
veröffentlicht. Die Bewerber sind verpflichtet, sich vor Ablauf der
Angebotsfrist auf der oben genannten Internetseite zu informieren, ob
sich Erläuterungen, Konkretisierungen oder Änderungen in den
Vergabeunterlagen ergeben haben. Es wird ausdrücklich darauf
hingewiesen, dass sich die Notwendigkeit ergeben kann die Angebotsfrist
zu verschieben. In einem solchen Fall wird unverzüglich ebenfalls auf
der oben genannten Internetseite informiert. Sämtliche veröffentlichte
Erläuterungen, Konkretisierungen und Änderungen sind Bestandteil der
Vergabeunterlagen.
Bei Interesse an der Ausschreibung empfehlen wir eine Registrierung als
Bieter auf der Vergabeplattform (gebührenfrei) vorzunehmen. Daraus
ergibt sich für den Bieter der Vorteil, dass er rechtzeitig über
Erläuterungen, Konkretisierungen oder Änderungen der Vergabeunterlagen
oder des Vergabeverfahrens schriftlich per E-Mail informiert wird.

5. Hinweispflicht bei Unvollständigkeiten und Unklarheiten
Die Bieter haben sich von der Vollständigkeit, der ihnen überlassenen
Unterlagen zu überzeugen. Bei Unvollständigkeit der Unterlagen, haben
sie die Auftraggeber in Textform unverzüglich darüber zu unterrichten.
Enthalten die Vergabeunterlagen nach Auffassung der Bieter Unklarheiten,
so haben die Bieter den, Auftraggeber unverzüglich und vor Abgabe ihrer
Angebote in Textform darauf hinzuweisen. Ferner haben die Bieter die
Auftraggeber auf eventuelle Widersprüche in den Vergabeunterlagen
unverzüglich in Textform aufmerksam zu machen. Gleiches gilt, falls die
Bieter der Auffassung sind, dass die Unterlagen gegen geltendes Recht
verstoßen.
Antworten der ausschreibenden Stelle auf Bieterfragen werden Inhalt der
Ausschreibung und Vertragsbestandteil.

Der Ausschreibung liegen folgende, zu berücksichtigende Unterlagen bei:

Ausführungspläne/Gutachten/Technische Berichte/Terminpläne:
- Übersichtsplan Nahwärme

Bauherr:
Klinikum Schloß Winnenden
Schloßstraße 50
71364 Winnenden
Tel. 07195 9000
Haus N : ZfP-KSW-PL-N-0001@zfp-winnenden.de

Projektsteuerung & Vergabestelle:
Jeggle Architekten und Partner mbB
Hindenburgstraße 37
71394 Kernen-Stetten
Tel. 07151 209970
info@jeggle-architekten.de

Fachplaner Heizung, Lüftung, Sanitär, MSR, Brandschutz:
Bunse GmbH
Ingenieurbüro
Karlstrasse 103
74076 Heilbronn
Tel. 07131 764110
info@bunse-gmbh.de

Allgemeine Regelungen für Bauarbeiten jeder Art DIN 18299 Ausgabe
September 2023 / VOB Teil C

0.1.1 Lage der Baustelle, Umgebungsbedingungen, Zufahrtsmöglichkeiten
und Beschaffenheit der Zufahrt sowie etwaige Einschränkungen bei ihrer
Benutzung

Alle Umbau- und Neubaumaßnahmen müssen unter den Bedingungen eines
uneingeschränkten Klinikbetriebs durchgeführt werden. Die angrenzenden
Klinikeinrichtungen sind von jeglichen Gefahren und Belastungen
freizuhalten.

Das Verunreinigen der öffentlichen Verkehrsflächen ist grundsätzlich zu
vermeiden. Sollten dennoch Verunreinigungen entstehen, so sind diese
unverzüglich auf eigene Kosten zu entfernen.
Verkehrsrechtliche Genehmigungen sind vom AN selbstständig einzuholen.

0.1.2 Besondere Belastungen aus Immissionen, besondere klimatische oder
betriebliche Bedingungen
Die Erschütterungen sind auf ein Minimum zu reduzieren. Die gesetzlichen
Immissionsrichtlinien gemäß AVV Baulärm für Kurgebiete, Krankenhäuser
und Pflegeanstalten sind einzuhalten.

Alle Auftragnehmer unterliegen der Koordinationspflicht. Dies schließt
die Pflicht zur Teilnahme an den entsprechenden Baubesprechungen ein.
Der Auftragnehmer hat zu den Baubesprechungen, die der Auftraggeber
regelmäßig durchführt, (in der Regel wöchentlich) für die Dauer der
Vertragslaufzeit einen bevollmächtigten Vertreter (Ziffer 22.2.6 WBVB)
zu entsenden. Dieser muss Deutsch sprechen und verstehen können. Des
Weiteren ist er als 1. Ansprechpartner und Bauleiter für sein Gewerk
verantwortlich und hat bei Abstimmungen auf der Baustelle, bei denen
seine Leistung mitbetroffen ist, persönlich vor Ort zu sein. Sollte dies
vermehrt nicht der Fall sein werden dem AN Kosten der Bauleitung des AG
in Rechnung gestellt.
Der Auftraggeber kann einen Austausch verlangen. Ein Wechsel der
verantwortlichen Person durch den Auftragnehmer ist dem Auftraggeber
unverzüglich schriftlich mitzuteilen.

Vom Auftraggeber oder dessen Vertreter werden über sämtliche
Besprechungen Protokolle aufgestellt und nur diese haben Gültigkeit.
Eventuelle Einwendungen müssen vom Auftragnehmer innerhalb einer Woche
nach Erhalt des Protokolls erfolgen. Das Protokoll wird über den
Projektserver
hochgeladen, es gilt das Datum des Uploads. Nach Ablauf der Frist gilt
das
Protokoll als anerkannt.

Genaue Ort- und Zeitangaben zur Baubesprechung folgen nach Beauftragung.
Eine Verschiebung des Termins bleibt dem AG vorbehalten.

Alle Angaben, insbesondere produktbezogene Daten, die für Leistungen
angrenzender Gewerke notwendig sind, sind eigenverantwortlich
rechtzeitig vorzulegen.

Der Auftragnehmer und seine Beauftragten sind verpflichtet, den
Weisungen
der örtlichen Objektüberwachung, die sich auf allgemeine Ordnung
beziehen,
Folge zu leisten und haben ihr Personal zu einem guten und reibungslosen
Zusammenarbeiten mit den übrigen auf der Baustelle befindlichen
Auftragnehmern anzuhalten.
Auf Verlangen der Objektüberwachung sind Personen, die hiergegen
verstoßen
oder die für die ihnen übertragenen Arbeiten nachweislich nicht genügend
Erfahrung oder Sachkunde besitzen, oder deren Verhalten den
Baufortschritt
des Baus beeinträchtigt, abzurufen und durch geeignetes Personal zu
ersetzen.
Den auf der Baustelle beschäftigten Personen ist das Betreten und der
Aufenthalt in anderen, als durch die Arbeit bedingten Räumen und
Bereichen
nur mit Zustimmung der örtlichen Bauüberwachung gestattet.
Bauseits zur Verfügung gestellte Lagerräume und -flächen sind auf
Anordnung
der Bauleitung binnen drei Tagen besenrein zu räumen, wenn der Bauablauf
dies erfordert.

Allgemeine Regelungen für Bauarbeiten jeder Art DIN 18299 Ausgabe
September 2023 VOB Teil C

0.2.1 Vorgesehene Arbeitsabschnitte
siehe Bauzeitenplan

Vorabmaßnahme Erstellung Musterzimmer, Probebetrieb vor Abnahme siehe Dokument
"Der Weg zur Abnahme"

0.2.2 Besondere Erschwernisse
nicht relevant

0.2.3 -0.2.6. Besondere Anforderungen an BE-Einrichtung und Entsorgung
Für die Überwachung der Einhaltung von Sicherheit und Gesundheitsschutz
gemäß der Baustellenverordnung ist durch den Bauherrn ein
SiGe-Koordinator eingesetzt. Der Auftragnehmer hat bei der Ausführung
der Arbeiten die Arbeitsschutzgesetzgebung und die daraus resultierenden
Verordnungen (hier: die Baustellenverordnung vom 10. Juni 1998) zu
beachten sowie die Hinweise des Koordinators und den Sicherheits- und
Gesundheitsschutzplan zu berücksichtigen. Alle im Rahmen der
Baustellenverordnung vorzulegenden Unterlagen sind auf Anweisung des
SiGe-Koordinators vorzulegen. Die Kosten hierfür sind in die
Einheitspreise einzukalkulieren.

0.2.7 -0.2.8 Anforderung an Gerüste, Mitbenutzung fremder Gerüste,
Hebezeuge, Aufzüge, Aufenthalts- und Lagerräume, Einrichtungen und der
gleichen durch den Auftragnehmer
Erforderliche Hebezeuge o. ä. für die Belange des AN sind in die EP's
mit einzukalkulieren - es steht kein Kran zur Verfügung. Aufenthalts-,
Lagerräume und dergleichen sind entsprechend Leistungsposition
vorzusehen.
Wie lange, für welche Arbeiten und ggf. für welche Beanspruchung der
Auftragnehmer Gerüste, Hebezeuge, Aufzüge, Aufenthalts- und Lagerräume,
Einrichtungen und dergleichen für andere Unternehmer vorzuhalten hat,
ist in Positionen der Leistungsbeschreibung beschrieben.

0.2.09 Verwendung oder Mitverwendung von wiederaufbereiteten
(Recycling-) Stoffen
Gemäß dem Merkblatt "Bauen im Wasserschutzgebiet - Zone III (Anlage im
Baugrundgutachten PGG) ist die Verwertung von Baureststoffen /Bauschutt
aus Vorsorgegründen grundsätzlich nicht zulässig

0.2.10 Anforderungen an wiederaufbereitete (Recycling-) Stoffe und an
nicht genormte Stoffe und Bauteile
siehe Punkt 0.2.9

0.2.11 Besondere Anforderungen an Art, Güte und Umweltverträglichkeit
der Stoffe und Bauteile
nicht relevant

0.2.12 Art und Umfang der vom Auftraggeber verlangten Eignungs- und
Gütenachweise
nicht relevant

0.2.13 Unter welchen Bedingungen auf der Baustelle gewonnene Stoffe
verwendet werden dürfen oder müssen oder einer anderen Verwertung
zuzuführen sind
nicht relevant.

0.2.14 Art, Zusammensetzung und Menge der aus dem Bereich des
Auftraggebers zu entsorgenden Böden, Stoffe und Bauteile
siehe Leistungsverzeichnis sowie geologisches Gutachten PGG

0.2.15 Art, Anzahl, Menge oder Masse der Stoffe und Bauteile, die vom
Auftraggeber bereitgestellt werden, sowie Art, genaue Bezeichnung des
Ortes und Zeit ihrer Übergabe
siehe Leistungsverzeichnis sowie geologisches Gutachten PGG

0.2.16 In welchem Umfang der Auftraggeber Abladen, Lagern und Transport
von Stoffen und Bauteilen übernimmt oder dafür dem Auftragnehmer Geräte
oder Arbeitskräfte zur Verfügung stellt
keine

0.2.17 Leistungen für andere Unternehmer
Sind bei Bedarf gesondert beschrieben.

0.2.18 Mitwirken beim Erstellen von Anlageteilen und bei der
Inbetriebnahme von Anlagen im Zusammenwirken mit anderen Beteiligten
Die Abstimmung mit den TGA Gewerken bzgl. Medieneinführungen ist zu
berücksichtigen, nach Leistungsposition.

0.2.19 Benutzung von Teilen der Leistung vor der Abnahme
nicht relevant

0.2.20 Übertragung der Wartung während der Dauer der Verjährungsfrist
durch einen besonderen Wartungsvertrag
nicht relevant

0.2.21 Abrechnung
Aufmaß nach VOB.
Zur Abrechnung ist ein prüffähiger Abrechnungsplan vorzulegen. Aufmaße
müssen mit besonderer Sorgfalt erstellt, farblich abgesetzt und mit
Angabe des Baubereiches und einer Datumsangabe versehen und vom AN und
der Objekt-/
Bauüberwachung vorab unterzeichnet werden. Die Angaben sind entspr. den
Positionen innerhalb des Leistungsverzeichnisses den Ordnungszahlen
zuzuordnen.

0.3.1 Ausschreibungsunterlagen
Die Leistungsbeschreibung setzt sich aus allen Ausschreibungsunterlagen
zusammen. Diese umfassen über den Ausschreibungstext  hinaus auch
Zeichnungen sowie weitere beigefügte Unterlagen laut Anlagenliste.
Die darin enthaltenen Informationen müssen als Gesamtes vollumfänglich
bei der Preisermittlung berücksichtigt werden. Sollten Unklarheiten
hinsichtlich der ausgeschriebenen Leistungen bestehen, so sind diese vor
Angebotsabgabe mit der Vergabestelle zu klären

0.3.2 Planübergabe, Planungsleistung Auftragnehmer
Der AN ist verpflichtet, Planungsunterlagen so rechtzeitig anzufordern
und hinsichtlich seiner Belange zu überprüfen, dass auch bei notwendiger
technischer Klärung die Materialien rechtzeitig bestellt werden können.
Dem AN werden vom AG Werk- und Detailpläne des Architekten bzw. der
zuständigen Fachplaner als Grundlage für seine Leistungen zur Verfügung
gestellt.
Die geprüften Bewehrunspläne erhält der AN 4 Wochen vor der jeweiligen
Ausführung des Bauteils/Geschosses.
Die in der Leistungsbeschreibung und den beigefügten Details angegebenen
Maße sind Circa-Maße. Der AN hat die für seine Leistungen notwendigen
Maße rechtzeitig und eigenverantwortlich örtlich zu überprüfen.
Die für die Vorgewerke zulässigen Toleranzen/Ebenheitsabweichungen gemäß
DIN 18202 hat der AN bei seinen Leistungen durch entsprechende
Toleranzsausgleichsmöglichkeiten zu berücksichtigen.
Die Planübergabe durch den Auftraggeber erfolgt ausschließlich über den
Projektserver.
Der AN hat einen eigenen Bauablaufplan zu erstellen. Vorlage: 2 Wochen
nach Beauftragung.

0.3.3 Abweichungen von Plänen
Der AN hat die Arbeiten entsprechenden Plänen des Architekten
auszuführen. Die Angaben der Pläne sind vor Beginn der Arbeiten auf der
Baustelle genauestens mit den tatsächlichen Gegebenheiten vor Ort zu
vergleichen. Abweichungen sind sofort der Bauleitung mitzuteilen.

0.3.4 Dokumentationsunterlagen
Die kompletten Dokumentationsunterlagen sämtlicher erbrachten Leistungen
sind gemäß den im Vertrag geregelten Festlegungen spätestens 14 Werktage
vor dem vereinbarten Abnahmetermin an den AG zu übergeben.

0.3.5 Bautagebuch
Der Auftragnehmer verpflichtet sich zur Führung eines täglichen
Bautagebuches mit folgenden Angaben:
- Witterung und Temperatur
- Personal- und Geräteeinsatz
- durchgeführte Arbeiten mit Raumbezeichnung
Die Berichte sind der Bauleitung wöchentlich zu übergeben.

0.3.6 Abbruch und Entsorgung
Alle in den Positionen beschriebenen Abbruchleistungen umfassen die
Demontage, Laden, Transport zur Deponie sowie die Entsorgungskosten,
wenn in den einzelnen Positionen nichts anderes beschrieben ist.
Das Abfallverwertungskonzept ist zu beachten.

0.3.7 Bestandsbausubstanz
Die Beschädigung zu erhaltender Bausubstanz der angrenzenden Gebäude ist
durch die Wahl geeigneter Bauverfahren und Arbeitsgeräte auszuschließen.

0.3.8 SiGeKo
Die Baumaßnahme wird von einem vom Auftraggeber beauftragten
Sicherheits- und Gesundheitskoordinator (SIGEKO) gem.
Baustellenverordnung begleitet. Seinen Vorgaben, Hinweisen und
Anordnungen ist Folge zu leisten.
Die Einschaltung des SIGEKO durch den Bauherren befreit den AN nicht von
der eigenen - ihm im Bauprozess - obliegenden Sicherheitsverantwortung.

0.3.9 Reihenfolge der ARBEITSABSCHNITTE HAUS N
Keine Besonderheiten

0.3.10 Gewerkespezifische ZTV
Vor jedem Positionsblock der Teilgewerke sind die hierfür verbindlichen
gewerkebezogenen ZTV zu beachten.

0.3.11 Fabrikate/Typen/Systeme
Die geforderten Fabrikat- und Typenangaben, sowie Leistungsdaten und
Abmessungen sind eindeutig und zweifelsfrei anzugeben. Erfolgen keine
Angaben vom Bieter, so sind die im LV genannten Modelle und Materialien
ohne jede Nachforderung zu liefern.
Der Nachweis der Gleichwertigkeit ist durch vergleichbare statische
Werte, Konstruktionszeichnungen, Prüfzeugnisse, Angabe zu Fabrikat und
Typ und Muster mit Angebotsabgabe zu erbringen. Soweit in der
Leistungsbeschreibung auf Technische Spezifikationen, z. B. nationale
Normen, mit denen Europäische Normen umgesetzt werden, europäische
technische Zulassungen, gemeinsame technische Spezifikationen,
internationale Normen, Bezug genommen wird, werden auch ohne den
ausdrücklichen Zusatz: "oder gleichwertig", immer gleichwertige
Technische Spezifikationen in Bezug genommen.
Die spätere Ausführung gleichwertiger Konstruktionen und Materialien
muss
vom Auftraggeber schriftlich genehmigt werden.

0.3.12 Abnahme
Nach vollständiger Fertigstellung der Leistungen wird gemeinsam mit dem
Auftraggeber eine förmliche Abnahme durchgeführt. Die Abnahme ist vom
Auftragnehmer rechtzeitig schriftlich zu beantragen.
Entstehende Kosten für Abnahmewiederholungen wegen wesentlicher Mängel
gehen zu Lasten des Auftragnehmers.
Vor Abnahme ist ein Probebetrieb durchzuführen, siehe Dokument
"Der Weg zur Abnahme"

## Anlagenbeschreibung
Anlagenbeschreibung

Zwischen dem Bestandsbau Haus C / späterer Neubau Haus N, soll ein Nahwärmeringschluss bis zum Wirtschaftsgebäude hergestellt werden.
Im ersten Schritt, in diesem LV, wird die Nahwärmeleitung eingelegt.
In einem späteren Schritt und auch späterer Ausschreibung wird der Umschluss in den Medienkanälen hergestellt.
Die Nahwärmeleitung wird in der Dimension DN125 hersgestellt.
Es sind die Graben- und Leitungsarbeiten hertzustellen. Nach dem Herstellen der Leitung und wiederverfüllen des Garbens muss der Oberbelag wieder neu hergestellt wreden.

## 07 KG420 Nahwärme-Ringschluss

### Titel 01 Rohrgraben

#### Bereich 01.01 VORARBEITEN

*Hinweis: Baustellensicherung*

**01.01.1 Schutzzaun versetzbar Stahlrohrrahmen verz Vergitterung H 2m aufstellen räumen**
Schutzzaun, versetzbar, auf unbefestigtem Untergrund, mit Befestigung im Untergrund, aus Einzelelementen mit verzinktem Stahlrohrrahmen und Vergitterung, verschraubt, Zaunoberkante über Oberfläche Gelände 2 m, aufstellen und räumen.
Ausführung: Aushebesichere Ausführung, Engmaschung und mit überstehenden Drähten als Übersteigschutz. Maschenweite ca. 300/50, Bodenabstand max. 20 cm.
Menge: 75,000 m

**01.01.2 Schutzzaun versetzbar Stahlrohrrahmen verz Vergitterung H 2m vorhalten**
Schutzzaun, versetzbar, auf unbefestigtem Untergrund, mit Befestigung im Untergrund, aus Einzelelementen mit verzinktem Stahlrohrrahmen und Vergitterung, verschraubt, Zaunoberkante über Oberfläche Gelände 2 m, vorhalten,
(Vorhaltedauer 42 Wochen).
Menge: 75,000 m

**01.01.3 Bauzaun H 2m umsetzen**
Bauzaun,bauseits  Zaunoberkante über Oberfläche Gelände 2 m, umsetzen nach  Anordnung des AG  bzw. nach Baustellenerfordernissen des AN in Einzelabschnitten von 60-120 m.
Menge: 75,000 m

**01.01.4 Schutzzaun versetzbar Kunststoff H 1m aufstellen räumen**
STLB-Bau 2021-04 000
Schutzzaun, versetzbar, auf befestigtem Untergrund, als Absturzsicherung aus Kunststoff, Zaunoberkante über Oberfläche Gelände 1 m, aufstellen und räumen.
Menge: 600,000 m

**01.01.5 Schutzzaun versetzbar Kunststoff H 1m vorhalten**
Schutzzaun, versetzbar, auf befestigtem Untergrund, als Absturzsicherung aus Kunststoff, Zaunoberkante über Oberfläche Gelände 1 m, vorhalten,
Positionsmenge = Produkt aus '1100'
(Vorhaltemenge)
mal '16'
(Vorhaltedauer).
Menge: 600,000 m

**01.01.6 Schutzzaun versetzbar Kunststoff H 1m umsetzen**
STLB-Bau 2021-04 000
Schutzzaun, versetzbar, auf befestigtem Untergrund, als Absturzsicherung aus Kunststoff, Zaunoberkante über Oberfläche Gelände 1 m, umsetzen nach besonderer Anordnung des AG, Ausführung gemäß Einzelbeschreibung.
Menge: 600,000 m

*Hinweis: Behelfsbrücke*

**01.01.7 Baggermatratzen**
Wurzelbereichsschutz vor Druckschäden herstellen, räumen, bei Überfahrten und Auflasten, Auflage von Baggermatratzen, aus Stahl.
Menge: 20,000 m2

**01.01.8 Behelfsbrücke Fußgänger B bis 1,5m L 1-1,5m 1Aufgang**
STLB-Bau 2019-10 000
Behelfsbrücke für Fußgänger, ohne offene Fugen, mit rutschhemmender Oberfläche, in Geländehöhe, für öffentlichen Verkehr, Verkehrslast 5 kN/m2, Nutzbreite bis 1,5 m, Länge über 1 bis 1,5 m, mit einem Aufgang, herstellen und räumen.
Menge: 10,000 m2

**01.01.9 Behelfsbrücke Fußgänger,quer, vor- und unterhalten**
Behelfsbrücke für Fußgänger,
vor- und unterhalten 4 Wo
Menge: 10,000 m2

*Hinweis: Behelfsüberfahrten*

**01.01.10 Behelfsüberfahrt L bis 2m B bis 3m Stahl herstellen räumen**
STLB-Bau 2019-10 000
Behelfsüberfahrt, über Grabenaufschüttung, für öffentlichen Verkehr, Länge bis 2 m, Breite bis 3 m, Abdeckung mit Stahl, herstellen und räumen.
Menge: 20,000 m2

**01.01.11 Behelfsüberfahrt PKW/LKW, quer, vor- und unterhalten**
Behelfsüberfahrt PKW/LKW, vor- und unterhalten 4 Wo
Menge: 20,000 m2

**01.01.12 Asphaltoberbau schneiden D 10-15cm**
STLB-Bau 2018-04 080
Asphaltoberbau schneiden, Dicke der Befestigung über 10 bis 15 cm, Ausführung mit Fugenschneidgerät.
Menge: 10,000 m

**01.01.13 Bitumenhaltige Befestigung aufbrechen 10-15**
Bitumenhaltige Befestigung aufbrechen
in Hofflächen und Wege, Dicke der Befestigung über 10 bis 15 cm,
auf Tragschicht aus ungebundenen Baustoffen, anfallende Stoffe geordnet entsorgen einschließlich Gebühren. Einschneiden oder Abkanten wird gesondert vergütet.
Menge: 25,000 m3

**01.01.14 Pflaster/Platten, 8 cm, aufnehmen einschl. Bettung**
Abbruch des Pflasterbelages außen, aus Betonpflaster & Verbundpflaster, Dicke 80 mm, einschl. Bettung aus Brechsand-Splitt-Gemisch, Bettungsdicke 5 cm, in Einzelflächen des Gehweges, aufnehmen, säuber zur Wiederverwendung, seitl. lagern, Anpassungung/Ausgleich Bettungsschicht, Pflaster höhengleich und verbundsgleich wie Bestand nach Fertigstellung des Leitungsbau verlegen. Pflasterfugen verfüllen und einfegen/einschlämmen bis zum vollständigen Fugenverschluss.
Restliche /überschüssige Stoffe sammeln, laden, transportieren, entsorgen, zum Lager/zur Anlage nach Wahl des AN,
Abfall ist nicht gefährlich, nicht schadstoffbelastet, Mengenermittlung nach Aufmaß, Vergütung der Entsorgung übernimmt AN.
Menge: 170,000 m2

*Hinweis: Tragschichten*

**01.01.15 ungebundene Befestigung aufbrechen**
Ungebundene Befestigungen aufbrechen
aus Unterbaumaterial  Schotter/Splitt/ Sand Gemisch  teilweise durchmischt mit Bodenbestandteilen Dicke in cm  20 bis 50,  laden, fördern und auf Miete setzen zur Beprobung, Förderweg bis 200 m
Menge: 85,000 m3

*Hinweis: Belagseinfassungen*

**01.01.16 Einfassungen abbrechen sämtliche Materialien**
Einfassungen einschl. Bettung aufnehmen,
Breite in mm  120 bis 200, Höhe in mm bis 300, versetzt  in Beton Dicke bis 30 cm Fugenfüllung aus hydraulischem Mörtel, anfallende Stoffe des Fundamentes geordnet entsorgen einschließlich Gebühren.
Menge: 50,000 m

**01.01.17 Treppenstufen aus Beton einschl. Bettung aufnehmen**
Treppenstufen aus Beton einschl. Bettung aufnehmen, Betonfertigteil Blockstufe 270 /40/15 cm lagern zur Wiederverwendung,  Bettung Beton Dicke bis 80 cm anfallende Stoffe des Fundamentes geordnet entsorgen einschließlich Gebühren.
Menge: 6,000 m

*Hinweis: Betonabbruch*

**01.01.18 Hindernis im Boden aus Beton, abbrechen und aufnehmen,**
Hindernis im Boden aus Beton, abbrechen und aufnehmen, Beton unbewehrt, Mauern, Fundamente, Fundamentplatten, anfallende Stoffe des Fundamentes geordnet entsorgen einschließlich Gebühren.
Menge: 10,000 m3

**01.01.19 Hindernis im Boden aus Stahlbeton, abbrechen und aufnehmen,**
Hindernis im Boden aus Stahlbeton,abbrechen und aufnehmen, Beton bewehrt, Mauern, Fundamentplatten, Einzelgröße bis 1 m³, anfallende Stoffe des Fundamentes geordnet entsorgen einschließlich Gebühren.
Menge: 10,000 m3

*Hinweis: Entwässerungs- und Elektrotechnische Einrichtungen*

**01.01.20 Hindernis im Bod. Stromkabel abbrech./aufnehm.**
Hindernis im Boden
aus Elektrokabel,
abbrechen und aufnehmen
anfallende Stoffe geordnet entsorgen einschließlich Gebühren
Menge: 25,000 m

**01.01.21 Hindernis im Bod. Entwässerungsleitung abbrech./aufnehm.**
Hindernis im Boden
aus Entwässerungsleitung bis DN 250  ,
abbrechen und aufnehmen,
anfallende Stoffe geordnet entsorgen einschließlich Gebühren
Menge: 25,000 m

**01.01.22 Hindernis im Bod. Drainleitung abbrech./aufnehm.**
Hindernis im Boden
aus Drainleitung bis DN 100  ,
abbrechen und aufnehmen,
anfallende Stoffe geordnet entsorgen einschließlich Gebühren
Menge: 25,000 m

**01.01.23 Ausstattungsgegenstände ausbrechen und entsorgen / verwerten**
Mastleuchte/Baustellenleuchte  LPH bis 10 m ausbrechen elektrischen Anschluss fachgerecht trennen und sichern, einschließlich  Fundament, anfallende Stoffe geordnet entsorgen einschließlich Gebühren.
Menge: 5,000 St

#### Bereich 01.02 ERDARBEITEN

*Hinweis: Pflanzliche Bodenecken Sträucher und Bäume abräumen*

**01.02.1 Mähen Rasen,Wiese; entsorgen**
Bewachsene Flächen (mehrere Einzelflächen) mähen,
Schnittgut laden anfallende Stoffe geordnet entsorgen einschließlich Gebühren.
Bewuchs Rasen, Wiese; Unkrautbesatz Höhe bis 100 cm.
Flächenneigung: bis 1:3
Menge: 1000,000 m2

**01.02.2 B.-Decke abräum. Dicke 5-10 cm Rasen Wiese**
Pflanzliche Bodendecke (mehrere Einzelflächen) abräumen,
anfallende Stoffe geordnet entsorgen einschließlich Gebühren
Schichtdicke über 5 bis 10 cm,
Bewuchs Rasen, Wiese.
Flächenneigung: eben
Menge: 1000,000 m2

**01.02.3 Wurzelstock roden Durchm. 50-70cm**
Wurzelstock roden, Durchmesser der Schnittfläche über 50 bis 70 cm, Geländeneigung steiler als 1:4 bis 1:2; anfallende Stoffe des Fundamentes geordnet entsorgen einschließlich Gebühren.
Menge: 6,000 St

**Ausführungsbeschreibung 1 gemäß Gutachten**
*gemäß Gutachten*
Für die nachfolgenden Positionen 'Oberboden und Boden abtragen/Bodenaushub' ist gemäß Bericht PPG  vom
26.03.2024 (siehe Anlage) mit folgenden Bodenbeschaffenheiten zu rechnen.
In den nachstehenden Positionen wird nicht mehr auf die Homogenbereiche und Bodenbeschaffenheiten eingegangen:

Wasserschutzgebiet Zone III
5. Ergebnis der Vorerkundung auf Kampfmittelbelastung
Die Vorerkundung auf Kampfmittelbelastung liefert keine Hinweise, die auf eine Bombardierung des
Untersuchungsgebiets mit Sprengbomben oder einen Beschuss mit Artillerie rückschließen lassen. Ebenso
ergeben sich keine Hinweise auf zerstörte Gebäude, Flakstellungen, Grabensysteme und weitere
militärisch genutzte Strukturen.

Die aus der historischen Recherche bekannten, in Kapitel 4.2 aufgeführten Ereignisse fanden in einer
ausreichend großen Entfernung zum Untersuchungsgebiet statt, weshalb sie keinen Einfluss auf das
Ergebnis des vorliegenden Gutachtens haben.

6. Fazit
Die Vorerkundung auf Kampfmittelbelastung hat keine Anhaltspunkte für das mögliche Vorhandensein
von Kampfmitteln innerhalb des Untersuchungsgebiets ergeben. Es besteht keine Notwendigkeit, den
Kampfmittelbeseitigungsdienst Baden-Württemberg oder ein anderes autorisiertes Unternehmen zu weiteren Erkundungen einzuschalten.

Nach unserem jetzigen Kenntnisstand sind in Bezug auf nicht detonierte
Sprengkörper (Blindgänger) keine weiteren Maßnahmen erforderlich. Die
Erkundungs- und Bauarbeiten können diesbezüglich ohne weitere Auflagen
durchgeführt werden.

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
**01.02.4 Oberboden abtrag lagern**
Oberboden DIN 18 320 abtragen,
laden, transportieren  und lagern Transportentfernung  bis 200 m
Abtragdicke im Mittel in cm bis 30.
Menge: 200,000 m3

**01.02.5 Planum Verkehrsfläche Abweichung +/-2cm**
STLB-Bau 2018-04 002
Planum herstellen, für Verkehrsflächen, zulässige Abweichung von der Sollhöhe +/- 2 cm, Verformungsmodul mind. EV2 45 MPa.
Menge: 170,000 m2

**01.02.6 Auf-Abtrag 5cm Abweichung +/-2cm**
STLB-Bau 2018-04 080
Unterlage profilieren, zur Aufnahme einer Tragschicht ohne Bindemittel, Auf- und Abtrag bis 5 cm, zulässige Abweichung von der Sollhöhe +/- 2 cm.
Menge: 170,000 m2

**01.02.7 Nachverdichten Fläche ruhender Verkehr DPr1 EV2 45MPa**
Nachverdichten von Verkehrsflächen, Verdichtungsgrad mind. DPr 1, Verformungsmodul mind. EV2 45 MPa, Ausführung in Teilflächen.
Menge: 170,000 m2

*Hinweis: Bodenaushub Leitungsbau*
Abgrenzungen:

a) Gräben: Breite <= 3,00 m und Länge > 2x Breite
b) Gräben in Baugruben: wie a)
c) Gruben: Grundfläche <= 50 m² und Grubenlänge <= 2x Grubenbreite
d) Gruben in Baugruben: Grundfläche <= 10 m² und Grubenlänge <= 2x Grubenbreite
e) Baugruben: Breite > 3 bis 20 m bzw. Grundfläche > 50 bis 400 m² und
Tiefe >1 m
f) Flächen: Erdkörper, die nach a) bis e) definiert werden können.
g) Streifen: Breite <= 1,00 m
h) Kleine Flächen: Flächen <= 4,00 m²

**01.02.8 Boden Gräben Aushub 2,0 m lagern**
Boden der Gräben, profilgerecht ausheben,
mit senkrechten/geböschten Wänden, laden, fördern und auf Miete setzen zur Bodenbeprobung, in Einzelflächen, Förderweg bis 200 m,
Aushubtiefe bis 2,0 m, Sohlenbreite der Gräben über 2,0 bis 5,0 m,
Mengenermittlung nach Aufmaß.
Menge: 600,000 m3

**01.02.9 Boden Schächte Aushub 2,50 m Bodenkl.3 - 5, lagern**
Boden der Gräben für Schächte und Bauwerke profilgerecht ausheben,
mit senkrechten Wänden,
,laden, fördern und auf Miete setzen zur Bodenbeprobung, in Einzelflächen, Förderweg bis 200 m,
Aushubtiefe bis 2,50 m, Sohlenbreite der Gruben über 1,5 bis 2,5 m,
Mengenermittlung nach Aufmaß.
Menge: 50,000 m3

**01.02.10 Zulage Erschwernisse durch Leitungen quer freilegen sichern***
Erschwernis für den Aushub und Einbau von Boden oder Tragschichten entlang bestehender Kabel 1 bis 4 zügig und Rohrleitungen <= DN 200, quer und längs.
Tiefe der Leitungsachse variabel. Best. Leitung freilegen, sichern und schützen.
Menge: 60,000 m3

**01.02.11 Ausheben Hand Zulage**
Ausheben von Hand als Zulage zur Bodenbewegung.
Ausführung nur nach gesonderter Anweisung und schriftlicher Freigabe durch die Bauleitung. Diese sind Massen werden sofort gemeinsam mit der Bauleitung aufgemessen.
Menge: 50,000 m3

**01.02.12 Planum herstellen**
Planum herstellen, für Graben- und  Fundamentsohlen,zulässige Abweichung von der Sollhöhe +/- 2 cm.
Menge: 600,000 m2

*Hinweis: Suchgräben*

**01.02.13 Boden Such-und Erkundungsgräben Aushub 2,00 m**
Boden der Gräben für Such-und Erkundungsgräben
profilgerecht ausheben ,laden, fördern und auf Miete setzen zur Bodenbeprobung, in Einzelflächen, Förderweg bis 200 m,  Aushubtiefe bis 2,0 m, Sohlenbreite der Gräben bis 1,0 m,
Such und Erkundungsgräben im freien Gelände
Ausführung nach Freigabe durch Bauleitung
Einzelvolumen <=1,00 - 2,50 m3
Menge: 25,000 m3

**01.02.14 Boden Kopflöcher Aushub 2,50 m**
Boden der Gruben für Kopflöcher Kanalanschlüsse  profilgerecht ausheben,
mit senkrechten Wänden, ,laden, fördern und auf Miete setzen zur Bodenbeprobung, in Einzelflächen, Förderweg bis 200 m,  Aushubtiefe bis 2,50 m,
Sohlenbreite der Gruben über 3,0 bis 5,0 m. Ausführung direkt an Gebäuden.
Menge: 75,000 m3

*Hinweis: Rohrauflager*

**01.02.15 Füllstoff einbauen Sand Leitungszone**
Füllstoff einbauen und verdichten, für Einbettung von
Rohrleitungen, Außendurchmesser bis 300 mm, in
Leitungszonen, mit Verbau, schichtenweise in der
Reihenfolge des Schichtenverzeichnisses, mit Sand, Verdichtungsgrad und Verformungsmodul gem. ZTV-E
bzw. Geologischem Gutachten.
Menge: 180,000 m3

**01.02.16 Einbett.Übersch. Rohrleitung H bis 0,3 m**
Überschütten, profilgerecht, von Rohrleitungen
mit Sand 0/2, geeignet für Rohrletingbau, Einbauhöhe bis 0,30 m.
Verdichtungsgrad und Verformungsmodul gem. ZTV-E
bzw. Geologischem Gutachten.
Menge: 360,000 m3

**01.02.17 Liefern und Einbauen von Recyclingmaterial 0/32 in Leitungsgräben***
Recyclingmaterial 0/32mm
Liefern und einbauen,von Recyclingmaterial 0/32 mm Aufbereitete Böden
des AN sind zugelassen. Der Nachweis der Nichtkontaminierung des
Bodens und die Eignung als Schüttmaterial im Rohrleitungsbereich
ist zu erbringen.
Grabentiefe bis 2,5 m, Breite der Grabensohle bis 3 m.
Material nach Verlegen der Leitung (Kanal, Wasserleitungen Leerrohre) in Graben oberhalb der Leitungszone einbauen und verdichten.
Verdichten gem. Vorgaben der ZTV-E.
Menge: 50,000 m3

**01.02.18 Verbau von Gräben und Gruben, vollflächig, zweiseitig, t > 1,25 bis 4,00 m**
Verbau von Gräben und Gruben für Hauptleitung und HA nach Wahl des AN, vollflächig, entspr. DIN 4124 Rammen und Rütteln sind nicht zugelassen, Verbautiefe von 1,25 bis 4 m,
Sohlenbreite zwischen den Bekleidungen über 1 bis 3 m,
Bodenklasse 2 bis 5 DIN 18300alt,
Verbau wieder beseitigen.
Vergütet wird die Ansichtsfläche des Verbaus beidseitig
Menge: 100,000 m2

*Hinweis: Bodeneinbau*

**01.02.19 Markierung Trasse Kabelwarnband**
Markierung von Kabeltrassen
mit Kabelwarnband,
in Trassenmitte,
verlegen 40 cm über Rohr.
Menge: 600,000 m

**01.02.20 Liefern, Einbauen Schroppen**
Liefern von Stoffen als Bodenverbesserung
einschließlich Einbauen und Verdichten DPr100%
Baustoff Schroppen 0/150
Mengenermittlung in verdichtetem Zustand.
Menge: 150,000 m3

**01.02.21 Bodeneinbau Grünflächen, gelagert**
Bodeneinbau  im Auftragsbereich  Grünflächen mit verdichtbarem Baustoff unbelastet Z0 vom AN geliefert lageweise einbauen Einbauschichthöhe bis 30 cm Einbauhöhe  bis 0,60 m einschließlich Verdichten DPr 95 % Flächenneigung eben, Mengenermittlung nach Auftragsprofilen.
(Nachweis Verdichtungsgrad je 200 m2 Auffüllfläche)
Menge: 450,000 m3

**Ausführungsbeschreibung 2 Einfache Pumpenanlage für offene Wasserhaltung.**
*Einfache Pumpenanlage für offene Wasserhaltung.*
Einfache Pumpenanlage für offene Wasserhaltung zum Trockenlegen und Freihalten der Baugrube von Wasser sowie
zum Ableiten des geförderten Wassers einrichten. Pumpensumpf nach Wahl des AN herstellen. Der Einsatz umfasst das betriebsbereite Aufbauen innerhalb einer Baugrube, das Abbauen sowie das Herstellen und Beseitigen
der Ableitung zum Vorfluter nach Unterlagen des AG.
Vorhalten und Betreiben werden gesondert vergütet.
Herstellung gem. Detail Pumpensumpf.

Ausagelegt für 15 m Grabenlänge.
Hierzu 3 Pumpensümpfe mit Pumpe, Schachringen und Kies.
Leistung einschl. Aufbauen, vorhalten, Betreiben und Rückbau.

**01.02.22 Schachtring Betonfertigteil DN800 H 1000mm**
STLB-Bau 2025-04 009
Schachtring mit Muffe (SR-M) DIN EN 1917, DIN 4034-1, Typ 2, DN 800, Bauhöhe 1000 mm, Dichtungen werkseitig fest eingebaut, ohne Steigeinrichtung, Ausführung gemäß Einzelbeschreibung,
Einzelbeschreibungs-Nr
Durchmesser auch DN 500 möglich, Wände im unteren Bereich ca. 30 cm perforiert, min. 10 Löcher D = 20 mm
.
Menge: 36,000 St

**01.02.23 Dränschicht Kies**
Dränschicht
aus Kies 8/16 für Pumpensumpf
Höhe über Grabensohle 20 cm,
Höhe über Rohrscheitel 50 cm,
Grabenbreite 90 cm.
Menge: 40,000 m3

**01.02.24 Auskleidung Sohle/Wand Graben Geotextil**
STLB-Bau 2021-04 010
Auskleidung der Sohle und der Wände des/der Drängrabens/Sickergruben mit geotextilem Filter, Durchlässigkeitsbeiwert kv mind. 0,1 cm/s, Überlappungsbreite 10 cm, Überdeckung der Graben-/Grubenränder mind. 30 cm, Abrechnung nach bedeckter Fläche.
Menge: 85,000 m2

**01.02.25 Einfache Pumpenanlage**
Einfache Pumpenanlage für offene Wasserhaltung zum Trockenlegen und Freihalten der Baugrube von Wasser sowie
zum Ableiten des geförderten Wassers einrichten. Pumpensumpf nach Wahl des AN herstellen. Der Einsatz umfasst das betriebsbereite Aufbauen innerhalb einer Baugrube, das Abbauen sowie das Herstellen und Beseitigen
der Ableitung zum Vorfluter nach Unterlagen des AG.
Vorhalten und Betreiben werden gesondert vergütet.
Baugrube für gesamtes Ingenieurbauwerk Fußgänger
Unterführung Bahnhof inkl. angrenzender Stützmauern.
Förderdurchfluss bis 10 m3/h.
Förderhöhe bis 150,00 m.
Einschließlich Reserveanlage für Betrieb ohne
schädliche Unterbrechung.
Ableitung mittels Schlauchleitung herstellen.
Entfernung zum Vorfluter bis 100,00 m.
Leistung einschl. vorhalten und umsetzten gem. den Abschnitten
Menge: 3,000 St

#### Bereich 01.03 ENTSORGUNG

**01.03.1 Untersuchung Abfalldeklaration**
STLB-Bau 2012-10 087
Untersuchung zur Abfalldeklaration nach Deklarationsanalytik gemäß Anhang 1 Zuordnungskriterien für Deponien der Ablagerungsverordnung vom 20.02.2001, BGBl. I, S. 305, Tabelle II.1.2-2 Untersuchungsprogramm für die Bewertung von schadstoffbelastetem Boden, Untersuchung im Feststoff aus Haufwerken.
Menge: 1,000 St

**01.03.2 Untersuchung Abfalldeklaration**
STLB-Bau 2012-10 087
Untersuchung zur Abfalldeklaration nach LAGA-Merkblatt 20, Tabelle II.1.2-2 Untersuchungsprogramm für die Bewertung von schadstoffbelastetem Boden, Untersuchung im Feststoff aus Haufwerken.
Menge: 1,000 St

*Hinweis: Bodenaushub*

**01.03.3 Abfuhr und Entsorgung von Oberboden unbelastet**
Laden, Abfuhr und Entsorgung von unbelastetem Aushubmaterial Oberboden BM-0, aus gelagerter Erdmiete, auf Baustelle als Haufwerk lagernd, laden, mit LKW des AN transportieren, max. Gesamtgewicht ohne Beschränkung, zur Verwertungsanlage,  nach Wahl des AN,
Entsorgungsgebühren werden vom AN übernommen.
Menge: 80,000 m3

**01.03.4 Abfuhr und Entsorgung von unbelastetem Aushubmaterial BM-0**
Laden, Abfuhr und Entsorgung von unbelastetem Aushubmaterial
Zuordnungswert BM-0, Baugruben Fundamente und Grabenaushub,
Material als Haufwerk innerhalb der Baustelle bzw. Zwischenlager lagernd, Material nicht schadstoffbelastet,  laden, mit LKW des AN transportieren, max. Gesamtgewicht ohne Beschränkung, zur Verwertungsanlage,  nach Wahl des AN,
Entsorgungsnachweis gemäß Nachweisverordnung ist erforderlich, die Entsorgungsgebühren werden vom AN übernommen. Mengenermittlung nach Wiegekarte.
Menge: 100,000 m3

**01.03.5 Abfuhr und Entsorgung von Aushubmaterial unbelastet BM-0***
Laden, Abfuhr und Entsorgung von unbelastetem Aushubmaterial, aus gelagerter Erdmiete, Zuordnungswert BM-0*, Bodenabtrag, Pflanzgruben, Baugruben, Fundamente und Grabenaushub, auf Baustelle bzw. Zwischenlager als Haufwerk lagernd, laden, mit LKW des AN transportieren, max. Gesamtgewicht ohne Beschränkung, zur Verwertungsanlage,  nach Wahl des AN,
Entsorgungsgebühren werden vom AN übernommen.
Menge: 100,000 m3

**01.03.6 Abfuhr und Entsorgung von belastetem Aushubmaterial BM-F0***
Laden, Abfuhr und Entsorgung von belastetem Aushubmaterial
Zuordnungswert BM-F0*, Baugruben Fundamente und Grabenaushub,
Material als Haufwerk innerhalb der Baustelle bzw. Zwischenlager lagernd, Material schadstoffbelastet,  laden, mit LKW des AN transportieren, max. Gesamtgewicht ohne Beschränkung, zur Verwertungsanlage,  nach Wahl des AN,
Entsorgungsnachweis gemäß Nachweisverordnung ist erforderlich, die Entsorgungsgebühren werden vom AN übernommen. Mengenermittlung nach Wiegekarte.
Menge: 100,000 m3

**01.03.7 Abfuhr und Entsorgung von belastetem Aushubmaterial BM-F1 bis BM-F2**
Laden, Abfuhr und Entsorgung von belastetem Aushubmaterial
Zuordnungswert BM-F1 bis BM-F2, Baugruben Fundamente und
Grabenaushub, Material als Haufwerk innerhalb der Baustelle bzw. Zwischenlager lagernd, Material schadstoffbelastet,  laden, mit LKW des AN transportieren, max. Gesamtgewicht ohne Beschränkung, zur Verwertungsanlage,  nach Wahl des AN, Entsorgungsnachweis gemäß Nachweisverordnung ist erforderlich, die Entsorgungsgebühren werden vom AN übernommen. Mengenermittlung nach Wiegekarte.
Menge: 100,000 m3

**01.03.8 Abfuhr und Entsorgung von belastetem Aushubmaterial Material >200 mg PAK = gefährlicher Abfall**
Laden, Abfuhr und Entsorgung von belastetem Aushubmaterial
Material >200 mg PAK = gefährlicher Abfall, Baugruben Fundamente und
Grabenaushub, Material als Haufwerk innerhalb der Baustelle bzw. Zwischenlager lagernd, Material schadstoffbelastet,  laden, mit LKW des AN transportieren, max. Gesamtgewicht ohne Beschränkung, zur Verwertungsanlage,  nach Wahl des AN, Entsorgungsnachweis gemäß Nachweisverordnung ist erforderlich, die Entsorgungsgebühren werden vom AN übernommen. Mengenermittlung nach Wiegekarte.
Menge: 50,000 m3

#### Bereich 01.04 BELAGSARBEITEN

**01.04.1 STS DPr1 EV2 120MPa 0/45**
Schottertragschicht, Belastungsklasse RStO 12 Bk0,3, Verdichtungsgrad mind. DPr 1, Verformungsmodul EV2 auf der Oberfläche mind. 120 MPa, aus Baustoffgemisch für Schottertragschicht, ohne RC-Baustoffe, Körnung 0/45, Schichtdicke über 15 bis 20 cm, Einbau zwischen Randeinfassungen, abgerechnet wird nach Wiegekarte.
Menge: 35,000 m3

**01.04.2 FSS Bk0,3 DPr1,03 EV2 100MPa 0/45 D 35cm**
Frostschutzschicht ZTV SoB-StB, Belastungsklasse RStO 12 Bk0,3, Verdichtungsgrad mind. DPr 1,03, Verformungsmodul EV2 auf der Oberfläche mind. 100 MPa, aus Baustoffgemisch für Frostschutzschicht, ohne RC-Baustoffe, Körnung 0/45, Schichtdicke bis 35 cm, Feinanteil Kategorie UF 3, im eingebauten Zustand max. 5 % Feinanteile, abgerechnet wird nach Wiegekarte.
Menge: 60,000 m3

**01.04.3 Treppenstufen aus Beton versetzen**
Treppenstufen aus Beton gelagert, einschl. Bettung, Betonfertigteil Blockstufe  270 /40/15 cm  Bettung Beton Dicke bis 80 cm, versetzen
Menge: 6,000 m

#### Bereich 01.05 VEGETATIONSTECHNIK

**01.05.1 Fläche planieren Ab/Auftr.bis 10cm bis 1:4**
Bearbeitungsfläche unter Massenausgleich planieren,
Ab-/Auftragsdicke bis 10 cm, Bodengruppe 3-5 DIN 18915.
Flächenneigung : bis 1:4
Menge: 1000,000 m2

**01.05.2 Auflockern Baugrund Untergrundlockerung T 30cm bis 1:4**
Auflockern des Baugrundes vor Auftrag der Vegetationstragschicht, durch Untergrundlockerung, Tiefe 30 cm, Bodengruppe 3 DIN 18915.
Flächenneigung : bis 1:4
Menge: 1000,000 m2

**01.05.3 Oberboden vom AN geliefert auftragen D 20-30cm, bis 1:4**
Oberboden vom AN geliefert, profilgerecht auftragen, Auftragsdicke über 20 bis 30 cm, Bodengruppe 4 DIN 18915, Neigung der Fläche  bis 1:3, Abrechnung nach Auftragsfläche.
Menge: 80,000 m3

**01.05.4 Oberboden gelagert auftragen D 20-30cm, bis 1:4**
Oberboden gelagert profilgerecht auftragen, Auftragsdicke über 20 bis 30 cm, Bodengruppe 4 DIN 18915, Neigung der Fläche  bis 1:3, Abrechnung nach Auftragsfläche.
Menge: 120,000 m3

**01.05.5 Bodenverbesserung Vegetationsschicht, Sand Stoff aufbringen 75 kg/m2**
Bodenverbesserung der Vegetationstragschicht,  Kiessand, Körnung 0/8, aufbringen, Einarbeiten wird gesondert vergütet, Menge Schichtdicke 5 cm
Flächenneigung bis 1:4
Menge: 1000,000 m2

**01.05.6 Bodenverbesserung Rasen-/Pflanzflächen Copolymer Stoff aufbringen einarbeiten 100 g/m2**
Bodenverbesserung der Vegetationstragschicht
für Rasen- und Pflanzflächen,
Mischung aus
Wasserspeicher,  NPK Düngermischung, Wurzelwachstumsaktivator.
Zusammensetzung:
wasserspeichernde Polymere  39,50%
Dünger  10,50%
Gesamtstickstoff  4,50%
P2O5  1,00%
K2O  5,50%
Spurennährstoffe
Wurzelwachstumsaktivatoren
Mineralisches Trägermaterial
aufbringen, einarbeiten wird gesondert vergütet,
Menge ca. 150 g/m2.
Erzeugnis: TerraCottem
Menge: 1000,000 m2

**01.05.7 Bodenverbesserungsstoff einarbeiten fräsen T 20cm**
STLB-Bau 2008-04 003
Bodenverbesserungsstoff einarbeiten durch Fräsen, Arbeitstiefe 20 cm, Bodengruppe 4 DIN 18915, Steine ab 5 cm Durchmesser ablesen, anfallende Stoffe zur Abfuhr auf Haufen setzen.
Menge: 1000,000 m2

**01.05.8 VTS lockern fräsen Tiefe 20 cm, Fläche eben bis 1:4**
Vegetationstragschicht lockern, fräsen,Tiefe 20 cm,Steine ab 5 cm Durchmesser, Fremdkörper und schwer verrottbare Pflanzenteile ablesen,nach Stoffen getrennt laden, zur Deponie nach Wahl des Bieters transportieren und entsorgen, Flächenneigung  bis 1:4, einschl.Deponiegebühr. Bodengruppe 3+4 DIN 18915.
Menge: 1000,000 m2

**01.05.9 Feinplanum Rasen Anschlüsse oberflächengleich 1:4**
Feinplanum für Rasenfläche Anschlüsse an Kanten, Wege- und Platzbeläge oberflächengleich Höhenlage gemäß Angabe Ausführungsplanung
Anforderungen  Ebenflächigkeit
DIN 18035 Teil 4 Meßstrecke 4 m <=30mm
Flächen eben und geneigt bis 1:4
Menge: 1000,000 m2

**01.05.10 Rasen ansäen Gebrauchsrasen RSM 2.3 25g/m2**
STLB-Bau 2012-10 003
Rasen ansäen, Gebrauchsrasen, RSM 2.3 Gebrauchsrasen - Spielrasen, Saatgutmenge 25 g/m2, die Saatgutmischung ist mit Gräsersorten auszustatten, die in der RSM/FLL in die höchste Eignungsstufe eingeordnet sind, Nachweis der Beschaffenheit durch Vorlage des Mischungsnummernbescheides.
Menge: 1000,000 m2

#### Bereich 01.06 STUNDENLOHNARBEITEN

**Ausführungsbeschreibung 3**
Vergütet werden Stundenlohnarbeiten, die auf Weisung des Auftraggebers ausgeführt und anerkannt wurden.

1. Löhne

1.1 Die Stundenlohnverrechnungssätze für die jeweiligen Arbeitskräfte sind unaufgegliedert anzubieten. Anzubieten ist für die jeweilige Arbeitskraft (Lohn- u. Berufsgruppe) ein Verrechnungssatz, der sämtliche Aufwendungen enthält, wie z.B. Lohn- u. Gehaltskosten (Tariflöhne einschl. etwaiger Lohnzulagen, Lohnzuschläge und vermögenswirksamer Leistungen), die Lohn- u. Gehaltsnebenkosten (z.B. Auslösungen, Wegegelder, Wegzeitenentschädigung, Fahrtkostenerstattung, etc.) die Sozialkassenbeiträge, ggf. Winterbauumlage, die Gemein kostenanteile sowie Gewinn, jedoch ohne Umsatzsteuer. Die Vergütung für nicht angebotene Lohngruppen wird auf der Grundlage des Tariflohnes zzgl. Gesamtunternehmerzuschlag ermittelt. (Der Gesamtunternehmerzuschlag wird ermittelt als Mittelwert der angebotenen Lohngruppen). Vergütet wird nur der tatsächlich am Ausführungsort geleistete Zeitaufwand, d.h. An- und Abfahrtszeiten sowie Fahrtkosten werden nicht berücksichtigt.

1.2 Für die Vergütung von Zeit- und Erschwerniszuschlägen sind die tariflichen Rahmenbestimmungen für den jeweiligen Leistungsbereich anzuwenden. Die Zeitzuschläge (Mehr-, Spät-, Nacht-, Sonntags- und Feiertagsarbeit) werden nur vergütet, wenn diese vom Auftraggeber ausdrücklich gefordert wurden. Sie werden auf der Basis des tatsächlich ausbezahlten und nach- gewiesenen Lohnes (ohne Lohnnebenkosten) berechnet. Hierzu sind vom AN auf Verlangen des AG Gehaltsnachweise der Arbeiter vorzulegen, für die Zeit- und Erschwerniszuschläge geltend gemacht werden.

2. Geräte

2.1 Kleingeräte Die Kosten für den Einsatz von Kleingeräten bis 800 Euro netto Anschaffungswert entsprechend § 6 Abs. 2 EStG (Einkommen- steuerrichtlinien) einschl. Zubehör, Betriebsstoffen sowie die Kosten für die Instandhaltung (z.B. Schärfen von Werkzeugen, etc.) im normalen Rahmen werden nicht vergütet. Sie sind bei öffentlichen Aufträgen mit dem Unternehmerzuschlag abgegolten.

2.2 Geräte über 800 Euro Anschaffungswert Die Kosten für die Vorhaltung von Geräten über 800 Euro Anschaffungswert hinaus (siehe 3.1) bzw. von KFZ, LKW etc. sind vom AN auf der Vergleichsbasis der BGL 2020 (Baugeräteliste) zu ermitteln. Die Geräte-Kenn-Nr. aus der BGL des zum Vergleich angesetzten Gerätes ist zur Plausibilitätsprüfung anzugeben.

3.Sonstiges

3.1 Für die Ausführung von untergeordneten Leistungen, wie z.B. Stemm-, Reinigungsarbeiten etc., wird nur der Lohn eines Bauwerkers/ Helfer vergütet, auch wenn vom Auftragnehmer höher qualifiziertes Personal eingesetzt wird.

3.2  Stunden von aufsichtsführendem Personal (Bauleiter, Montageinspektor etc.)  für Besprechungen, Aufmass u. Abrechnung usw. werden nicht gesondert vergütet. Diese Kosten sind mit den angebotenen Stundenlohnsätzen abgegolten.

Die nachstehenden EP der Verrechnungssätze gelten unabhängig von der abgerechneten Stundenzahl.

Die Stundenlohnarbeiten bedürfen der vorherigen Genehmigung durch die Objektüberwachung (OÜ).

Von der OÜ nicht unterschriebene Stundenlohnzettel (Rapporte) werden nicht anerkannt.
Stundenlohnzettel (Rapporte) sind zeitnah innerhalb einer Woche nach Erbringung der OÜ zur Prüfungvorzulegen.

Stundenlohnarbeiten sind beim Planer vor Ausführung schriftlich anzumelden.
Werden Stundenlohnarbeiten, ohne schriftliche Information gegenüber den Planern und im Besonderen gegenüber der Bauleitung seitens des AN ausgeführt, werden keine Kosten seitens des AG gegenüber dem AN geleistet.
Stundenlohnarbeiten müssen innerhalb 24h nach Ausführung den Planern schriftlich vorliegen (e-mail od. FAX). Sollte der Eingang zu einem späteren Zeitpunkt erfolgen werden Geldforderungen seitens des AN, daraus resultierend, strikt zurückgewiesen.

**01.06.1 Vorarbeiter**
Menge: 10,000 h

**01.06.2 Facharbeiter**
Menge: 10,000 h

**01.06.3 Arbeiter**
Menge: 10,000 h

**01.06.4 Maschinenfahrer**
Maschinenführer/Fahrer
Menge: 10,000 h

**01.06.5 LKW mit Fahrer bis 7,5 t**
LKW einschl. Fahrer,
Nutzlast bis 7,5 t,
Menge: 10,000 h

**01.06.6 LKW mit Fahrer über 12 t**
LKW einschl. Fahrer,
Nutzlast über 12 t,
Menge: 10,000 h

**01.06.7 Radlader 88 - 120 kW**
Radlader ohne Fahrer,
Motorleistung 88 bis 120 kW,
Menge: 10,000 h

**01.06.8 Hydraulikbagger Bereifung**
Hydraulikbagger ohne Fahrer,
Fahrwerk mit Bereifung,
Menge: 5,000 h

**01.06.9 Kehrmaschine**
Stellen und Vorhalten einer Kehrmaschine mit Bedienung,
Arbeitsbreite mindestens 2,0 m
Menge: 10,000 h

**01.06.10 Pumpe Zubehör Bedienungspersonal einsetzen 2-4kW**
Pumpe einschl. Zubehör, mit Bedienungspersonal, auf Anordnung des AG einsetzen, als Tauchpumpe, Leistung 2 bis 4 kW.
Menge: 10,000 h

**01.06.11 Bohrhammer Werkzeug einsetzen ohne Bedienungspersonal 1-2kW**
Bohrhammer einschl. Werkzeug, auf Anordnung des AG einsetzen,
ohne Bedienungspersonal, Leistung 1 bis 2 kW.
Menge: 5,000 h

**01.06.12 Kompressor einsetzen ohne Bedienungspersonal 3-5m3/min**
Kompressor, auf Anordnung des AG einsetzen, ohne Bedienungspersonal, Leistung 3 bis 5 m3/min, ein Bohrhammer, schallgedämmt.
Menge: 5,000 h

**01.06.13 Minibagger einsetzen ohne Fahrer**
Minibagger, auf Anordnung des AG einsetzen, ohne  Fahrer, Fahrwerk mit Ketten.
Menge: 5,000 h

**01.06.14 Rüttelpl. einsetzen ohne Bedienungspersonal 10-12kN**
Rüttelplatte, auf Anordnung des AG einsetzen, ohne Bedienungspersonal, Wuchtkraft 10 bis 12 kN.
Menge: 5,000 h

**01.06.15 Trennschleifer Trennscheiben einsetzen ohne Bedienungspersonal Stein**
Trennschleifer einschl. Trennscheiben, auf Anordnung des AG einsetzen, ohne Bedienungspersonal, Handgerät, für Stein.
Menge: 5,000 h

**01.06.16 Vibrationsstampfer einsetzen ohne Bedienungspersonal**
Vibrationsstampfer, auf Anordnung des AG einsetzen,
ohne  Bedienungspersonal.
Menge: 5,000 h

### Titel 02 Erdleitungen

#### Bereich 02.01 Erdleitungen

*Hinweis: Tiefbau Hinweise*
Informationen zum Tiefbau
Ausführung bauseits!

1) Allgemein

Erdarbeiten sind entsprechend den allgemein gültigen
Richtlinien und Normen für Tiefbau auszuführen.
Gleichzeitig sind die kommunal unterschiedlich
lautenden zusätzlichen Bestimmungen sowie die AGFW-
Richtlinien des Arbeitsblattes FW 401 - Teil 12
einzuhalten. Die Rohrgräben sind durch ein fachkundiges
Tiefbauunternehmen nach DIN 18300, DIN EN 805, DIN EN
1610 und DIN 4124 zu erstellen, zu böschen oder zu
verbauen und wieder zu verfüllen.

Die der Projektierung und Rohrstatik zugrunde gelegte
Verlegetiefe bzw. Rohrscheitel-Überdeckungshöhe ist
zwingend einzuhalten. Es ist erforderlich, dass die
Sohle auf ihrer Gesamtlänge tragfähig und steinfrei
erstellt wird. Der Rohrverleger hat zur Sicherung der
Qualität des Gesamtsystems bis zum Abschluss aller
Arbeiten generell für die Entwässerung und Freihaltung
der Rohrgräben zu sorgen.

Eingefallene Rohrgräben müssen von Hand freigeschachtet
werden. Von einer normgerechten Grabenherstellung
hängen in hohem Maße der Montagefortschritt sowie die
Qualität aller auszuführenden Arbeiten und damit die zu
erwartende Lebensdauer einer Fernwärmetrasse ab. Im
Bereich der Montageverbindungen und/oder der
Dehnungspolster sind die Arbeitsräume gemäß den
isoplus-Montagerichtlinien zu vergrößern.

2) Sandbett

Bevor das Sandbett erstellt wird, muss die Trasse nach
Prüfung bzw. Kontrolle durch einen verantwortlichen
Bauleiter freigegeben werden. Danach sind die Rohre
allseitig mit mindestens 10 cm rundkantigem, nicht
bindigem Mittel- bis Grobsand der Körnung 0-4 mm
(Korngruppe 0/2 nach DIN EN 12620) lagenweise und
äußerst sorgfältig wieder zu verfüllen und
ausschließlich per Hand zu verdichten.

Besondere Aufmerksamkeit ist dabei, um Hohlräume zu
vermeiden, den Zwischenräumen oder auch Rohrzwickeln
zwischen den Rohren zu widmen. Diese Räume müssen
gesondert unterstampft und verdichtet werden. Während
dieser Arbeiten sind gleichzeitig eventuell verwendete
Hilfsauflager zu entfernen, sofern es sich nicht um
Sandsäcke, die aufzuschlitzen sind, oder
Hartschaumauflager handelt.

Wenn es aufgrund ungünstiger Randbedingungen nicht
ausgeschlossen ist, dass während der Tiefbauarbeiten
der Bettungssand z.B. durch Regen ausgeschwemmt wird,
ist die Bettungszone mit Geotextilien zu umhüllen. In
Hang- bzw. Steilstrecken sollte dies wegen der
Dränagewirkung des Grabenprofils generell beachtet
werden. Das Einschlämmen des Sandes wird gemäß AGFW FW
401 - Teil 12 nicht als Stand der Technik eingestuft.

3) Wiederverfüllung

Nach Fertigstellung des Sandbettes kann der Graben mit
Aushubmaterial aufgefüllt werden, wobei eine lagenweise
auszuführende Verdichtung notwendig ist. Große bzw.
grobe und spitze Steine sind zu entfernen. Nach ZTVE -
StB sind außerhalb der Leitungszone als Füllboden
grobkörnige Böden bis zu einem Größtkorn von 20 mm zu
verwenden. Generell ist nach DIN 18196 als
Verfüllmaterial Boden der Verdichtbarkeitsklasse V1 zu
verwenden.

Nach ZTVA - StB sind für die Grabenverfüllung der
Verfüllzone und der 20 cm Fülllage gegen Wasser und
Witterung unempfindliche Böden zu verwenden. Das
Verfüllen und Verdichten des Grabens hat, um ein
Verschieben und Heben der Trasse zu verhindern,
gleichzeitig auf beiden Seiten der Rohre zu erfolgen.
Nach dem Einbringen der 20 cm starken Fülllage kann mit
Verdichtungsmaschinen wie z.B. einem Flächenrüttler
oder einer Explosionsstampframme (Gewicht bis 100 kg)
gearbeitet werden.

Auf die erste Schicht baut man weitere Lagen von 20 -
30 cm Höhe auf und schließt mit der vorgesehenen
Deckschicht ab. Die Forderungen der "Zusätzlichen
techn. Vertragsbedingungen und Richtlinien für
Aufgrabungen und Erdarbeiten im Straßenbau", kurz ZTVA
und ZTVE, sind zusätzlich anzuwenden. In Anlehnung an
die ZTVE - StB sind die darin geforderten
Verdichtungsgrade [DPr] zu erzielen.

*Hinweis: Leitfabrikat des Erdrohrsystems*
Für nachfolgende Erdleitungen und Zubehör wurde das Leitfabrikat Isoplus gewählt.

Bezugsmöglichkeit

isoplus Fernwärmetechnik GmbH
Schachtstraße 28/42,
99706 Sondershausen, Deutschland

Telefon +49 (151) 12145300
bernd.brunke@isoplus.group

oder gleichwertig

gew: Fabrikat '.....................'

Kalkulation inkl. Einbringung, Montage, Werkzeugen, Kleinmaterialien und Verschnitt.

**Ausführungsbeschreibung 4 Starres Verbundsystem - isoplus Einzelrohr:**
*Starres Verbundsystem - isoplus Einzelrohr:*
Starres Verbundsystem - isoplus Einzelrohr:

Werkseitig gedämmtes Mantelrohrverbundsystem für die direkte, kanalfreie Erdverlegung. Mediumrohr und PEHD- Mantelrohr sind über den PUR-Hartschaum kraftschlüssig miteinander verbunden und bilden eine Einheit (Verbundsystem). Bei thermischer Belastung dehnen sich die drei Komponenten Mediumrohr, PUR-Schaum und PEHD-Mantelrohr, im Gegensatz zu anderen Rohrsystemen, axial gleichmäßig aus.

Die isoplus-KMR-Systeme mit schwarzem Stahlmediumrohr sind für Dauerbetriebstemperaturen mindestens nach EN 253 und DIN EN 13941-1 geeignet. Auf Wunsch kann die entsprechende Prüfbestatigung der amtlichen Materialprüfanstalt (AMPA) eingesehen werden. Bei Temperaturen höher als in den o.g. Normen sind detaillierte und umfassende statische Berechnungen erforderlich. Vor Beginn dieser Auslegung ist das Lastfallprofil deshalb exakt zu prüfen.

Ausführung nach BFW-Güteschutz "Fernwärmetechnik", AGFW-Arbeitsblatt FW 401 "Verlegung und Statik von KMR für Fernwärmenetze", Europa-Norm EN 253, 448, 488 und 489 sowie unter Einhaltung des zertifizierten Qualitätssicherungssystems DIN EN ISO 9000. Mit einem isoplus-Qualitätspaß wird bestätigt, dass nach den bereits aufgeführten und den noch folgenden Normen, Richtlinien und QS-Maßnahmen gehandelt wird.

Wärmedämmung:

Polyurethan-Hartschaum besteht aus den Komponenten Polyol (Komponente A, hell) und Isocyanat (Komponente B, dunkel). Als Treibmittel ist umweltfreundliches C-Pentan zu verwenden, Ozonabbaupotential (ODP) = 0, Treibhauspotential (GWP) = < 0,001.

Werkseitig wird der PUR-Hartschaum auf modernsten Maschinen nach eigener Formulierung verarbeitet. Durch eine exotherme chemische Reaktion entsteht ein hochwertiger Dämmstoff mit hervorragenden Wärmedämmeigenschaften und geringem spezifischen Gewicht.
PUR-Hartschaum zeichnet sich bei thermischer Belastung
durch hohe Druckfestigkeit und lange Lebensdauer aus.

Untersuchungen von amtlich anerkannten Materialprüfanstalten (AMPA) müssen bei bleibender Belastung mit Temperaturen mindestens nach EN 253 eine Lebensdauer von wenigstens 30 Jahren nachweisen.

Bei der diskontinuierlichen Produktion ist gemäß EN 253 eine Wärmeleitfähigkeit [l50] von maximal 0,029 W/(m.K) zu bescheinigen.

Baustellenschaum muss gemäß EN 489 bei +15° bis +25° C gelagert und kann bei Oberflächentemperaturen zwischen mind. +15° und max. +45° C verarbeitet werden. Die maximale Lagerzeit beträgt 3 Monate. Auf der Baustelle ist durch die isoplus-Monteure ausschließlich handangesetzter Becherschaum, der mit Turborührern vermischt wird, oder Maschinenschaum, der aus fahrbaren Schaumanlagen nach Bedarf proportioniert entnommen wird, zu verwenden.

Mantelrohr:

PEHD-Mantelrohr Polyethylene High Density (PEHD) ist ein nahtlos extrudiertes, schlag- und bruchfestes, zähelastisches Hartpolyethylen bis -50° C mit glatter Oberfläche. Allgemeine Güteanforderungen nach DIN 8075. Gemäß EN 253, zur optimalen Haftung am PUR-Hartschaum, Corona behandelt. Maße bzw. Wanddicke mindestens nach EN 253. Prüfung des Schmelzindexes (MFI-Gruppe) nach DIN 53735 bzw. ISO 1133, Wärmeleitfähigkeit [l] maximal 0,40 W/(m.K).

Mediumrohr

Mediumrohr, geschweißt Geschweißter, kreisförmiger, unlegierter und vollberuhigter Stahl.

Bezeichnung und technische Lieferbedingungen nach EN 10217-1 und -2. P235GH (1.0345)

Mit Abnahmeprüfzeugnis (APZ) nach EN 10204 - 3.1

Ab Wandstärke > 3,2 mm mit Schweißnahtvorbereitung durch 30° abgeschrägte Enden nach DIN EN ISO 9692-1.

Bezeichnung und technische Lieferbedingungen nach EN 10216-2. P235GH (1.0345)

Mit Abnahmeprüfzeugnis (APZ) nach EN 10204 - 3.1 Ab Wandstärke > 3,2 mm mit Schweißnahtvorbereitung durch 30° abgeschrägte Enden nach DIN EN ISO 9692-1.

Verbindungstechnik

Vor dem Verschweißen der Rohre und Bauteile müssen die entsprechenden Verbindungsmuffen mit den dazugehörigen Schrumpfmanschetten auf das Mantelrohr neben der Schweißstelle aufgeschoben werden. Die Verbindungen der schwarzen Stahlrohre können bis DN 80 autogen, sollten jedoch vorzugsweise und ab DN 100 generell, elektrisch geschweißt werden.

Schweißarbeiten sind nur von Schweißern auszuführen, die im Besitz eines gültigen Prüfzeugnisses nach DIN EN 287-1 sind. Sofern ungünstige Witterungsbedingungen vorherrschen ist zur Vorbereitung und Ausführung ein Schutzzelt über der Verbindungsstelle zu errichten. Während des Schweißens sind die Stirnseiten der Rohrenden durch nasse Tücher, Steckblenden oder Flammschutzmatten vor Verbrennung zu schützen.

Das anzuwendende Schweißverfahren muss für Baustellenschweißungen geeignet und nach DIN EN ISO 15607 spezifiziert und anerkannt sein. Für die Schweißnahtvorbereitung, die Fugenform am Stahl sowie für den Abstand zwischen den Rohrenden ist in Anlehnung an die DIN EN 448 die DIN EN ISO 9692-1 maßgebend. Die Schweißzusatzwerkstoffe müssen auf die Grundwerkstoffe abgestimmt und zugelassen sein, sie sind nach DIN EN 12536, DIN 8559 und DIN EN ISO 2560 auszuwählen und deutlich zu kennzeichnen. Die fertig gestellten Schweißnähte müssen nach AGFW-Arbeitsblatt FW 401 die Anforderungen nach EN ISO 5817 erfüllen.

Augenscheinliche Mängel sind in ISO 6520 klassifiziert. Die gesamte Rohrtrasse muss mit Wasser einer Druckprobe unterzogen werden. Der Prüfdruck ist mindestens acht Stunden aufrechtzuerhalten. Diese Prüfung ist mit einem Überdruck in Höhe des 1,3-fachen Betriebsdruckes, maximal 32,5 bar, jedoch mindestens mit dem Nenndruck der Rohrleitungen durchzuführen. Die Druckproben sind entsprechend Vd TÜV 1051 oder DVGW-Arbeitsblatt 469, Prüfungsverfahren B1 sowie EN 805 auszuführen. Vor der Druckprobe ist es sinnvoll, die Dichtheit der Nähte mit Luft von einem Überdruck von 0,2 bar zu prüfen und diese abzuseifen. Bei einer Durchstrahlungsprüfung sind mindestens 10% der Nähte nach EN 1435 zu kontrollieren bzw. zu protokollieren und nach DIN EN ISO 5817 zu bewerten.

Werkseitig vorgedämmte Rohrstangen
Gerade Rohrstangen starr, Verbund, Wärmedämmung, Mantel- und Mediumrohrqualität wie vor beschrieben, liefern und montieren. Im Graben verlegt.

DN 20 bis DN 200

in 6m, 12m und 16m Stangen.

Diei Stangenlänge ist im Bauvorhaben variabel und wird von der Bauleitung festgelegt,

Inklusive: Aller benötigten Hebe- und Schweißwerkzeuge, Schweißstoffe, Materialien und Netzüberwachung IPS in der Wärmedämmung.
Inklusive: Nachdämmung der Verbindungsstellen.

Stickstofffüllung während der Schweißvorgänge und dauerhafte Stickstofffüllung  nach der Druckprobe des Netzes!

Typ: Starres Verbundsystem -
 isoplus Einzelrohr
 1x verstärkt

**02.01.1 jedoch DN 125**
*** gemäß Ausführungsbeschreibung 4
Menge: 420,000 m

**02.01.2 jedoch DN 65**
*** gemäß Ausführungsbeschreibung 4
Menge: 30,000 m

**Ausführungsbeschreibung 5 Werkseitig vorgedämmte Bögen**
*Werkseitig vorgedämmte Bögen*
Werkseitig vorgedämmte Bögen
Bogen 90°, 45° oder Sonder, Verbund, Wärmedämmung, Mantel- und Mediumrohrqualität wie vor beschrieben.

Alle Mediumrohrbogen dimensionsabhängig mindestens nach Maßnorm DIN EN 10220 in einem Stück gebogen oder nach DIN EN 10253-2 und angeschweißten Rohrstutzen.

Ab Wandstärke > 3,2 mm mit Schweißnahtvorbereitung durch 30° abgeschrägte Enden nach DIN EN ISO 9692-1.

Rohrzylinder dimensionsabhängig als nahtloser oder geschweißter Stahl.

Sondergradbogen entsprechend des Trassenverlaufes nach den Angaben der Bauleitung (Ergänzungswinkel a) gebogen,

liefern und montieren.

DN 20 bis DN 200

nklusive: Aller benötigten Hebe- und Schweißwerkzeuge, Schweißstoffe, Materialien und Netzüberwachung IPS in der Wärmedämmung.
Inklusive: Nachdämmung der Verbindungsstellen.

Stickstofffüllung während der Schweißvorgänge und dauerhafte Stickstofffüllung  nach der Druckprobe des Netzes!

**02.01.3 jedoch DN 125**
*** gemäß Ausführungsbeschreibung 5
Menge: 19,000 St

**02.01.4 jedoch DN 65**
*** gemäß Ausführungsbeschreibung 5
Menge: 6,000 St

**Ausführungsbeschreibung 6 Werkseitig vorgedämmte Abzweige**
*Werkseitig vorgedämmte Abzweige*
Werkseitig vorgedämmte Abzweige
45° T-, Parallel- oder Senkrecht-Abzweig, Verbund,
Wärmedämmung, Mantel- und Mediumrohrqualität wie vor
beschrieben. Mediumrohr Durch- und Abgang mit passender
Wandstärke zu den Rohrstangen. Alle Abzweige
dimensionsabhängig im Grundrohr ausgehalst oder mit
Einschweiß-T-Stücken nach DIN EN 10253-2.
Der anschließende Bogen bzw. Rohrzylinder wird mit
einer Rundnaht angeschweißt.

45°- bzw. 90°-Rohrbogen im 45° T- bzw. Parallel-Abzweig
dimensionsabhängig mindestens nach Maßnorm DIN EN 10220
in einem Stück gebogen oder nach DIN EN 10253-2 und
angeschweißten Rohrstutzen.

Ab Wandstärke > 3,2 mm mit Schweißnahtvorbereitung
durch 30° abgeschrägte Enden nach DIN EN ISO 9692-1.

Rohrzylinder dimensionsabhängig als nahtloser oder
geschweißter Stahl.

Liefern und montieren.

Inklusive: Aller benötigten Hebe und Schweißwerkzeuge, Schweißstoffe, Materialien und Netzüberwachung IPS in der Wärmedämmung.

**02.01.5 Durchgang DN 125 Abgang DN 65**
*** gemäß Ausführungsbeschreibung 6
Menge: 2,000 St

**02.01.6 Schweißvebindungen herstellen. DN125**
Schweißvebindungen herstellen. Einschl. Schweißwerkzeuge, Schweißstoffe, Materialien. Einschl. der zum Schweißen nötigen Vorbereitungen
Und nachdämmen gemäß Herstellerangaben. Inkl. Material.
Für Rohr DN125.
Menge: 90,000 St

**02.01.7 Schweißvebindungen herstellen. DN65**
Schweißvebindungen herstellen. Einschl. Schweißwerkzeuge, Schweißstoffe, Materialien. Einschl. der zum Schweißen nötigen Vorbereitungen
Und nachdämmen gemäß Herstellerangaben. Inkl. Material.
Für Rohr DN65.
Menge: 20,000 St

**02.01.8 Röntgen der Schweißnäte. DN125**
Röntgen der Schweißnäte.
DN125
Schweißnat komplett röntgen. Dokumentieren und protokollieren.

Die zu überprüfenden Schweißnäte werden von der Bauleitung im Nachgang, vor dem Isolieren festgelegt!
Menge: 10,000 St

**02.01.9 Röntgen der Schweißnäte. DN5**
Röntgen der Schweißnäte.
DN65
Schweißnat komplett röntgen. Dokumentieren und protokollieren.

Die zu überprüfenden Schweißnäte werden von der Bauleitung im Nachgang, vor dem Isolieren festgelegt!
Menge: 2,000 St

**Ausführungsbeschreibung 7 Endkappen**
*Endkappen*
Endkappen
Die Endkappen dienen als stirnseitiger Schutz des PUR- Schaumes gegen Durchfeuchtung in Gebäuden, bestehend aus einem, mit Dichtungskleber beschichteten, wärmeschrumpfenden molekularvernetzten, modifizierten und unschmelzbaren Polyolefin. Der Rohrverleger ist für das Aufstecken der Endkappen vor dem Anschluss an die Gebäudeleitung verantwortlich. Diese Kappen sind vor Verbrennungen zu schützen und dürfen nicht aufgeschnitten werden. Das Einmauern der Rohrenden ohne Endkappe ist unzulässig. Bei der Verwendung in Schächten müssen diese gegen Überflutung mit sich aufheizendem Wasser gesichert werden. Bei Mediumtemperaturen > 120°C müssen Endkappen zusätzlich mit Nirosta-Spannbändern sowohl am Medium- als auch am Mantelrohr fixiert werden.
Endkappe - Simplex für Einzelrohr

**02.01.10 Endkappe Simplex, DN 125/280**
*** gemäß Ausführungsbeschreibung 7
Menge: 10,000 St

**Ausführungsbeschreibung 8 Unvernetzte Abschrumpfmuffe**
*Unvernetzte Abschrumpfmuffe*
Unvernetzte Abschrumpfmuffe
Die unvernetzte, PE-schweißbare Abschrumpfmuffe stellt ein doppelt-dichtendes System dar, das aus einem ungeteilten PEHD-Rohr mit wärmeschrumpfenden Eigenschaften, zwei Schrumpfmanschetten zur Abdichtung der Muffe an beiden Übergängen zum Mantelrohr sowie je zwei PE-Einschweißstopfen und PE-Lochverschlüssen besteht. In der Produktion warm gedehnt, wird die Muffe während der Montage mit einer weichen Gasflamme auf den Ausgangsdurchmesser zurückgeschrumpft (Memory-Effekt). Zwischen dem Mantelrohr und der Muffe wird vor dem ersten Schrumpfvorgang ein Dichtungsband aus Butyl-Kautschuk eingelegt, durch das sich beim Abschrumpfen eine erste Abdichtung einstellt.

Die PEHD-Abschrumpfmuffe wird vor dem Verschäumen einer Luftdruckprobe von 0,2 bar unterzogen und mittels geeigneter Indikatorflüssigkeit überprüft, die Ergebnisse sind zu protokollieren. Nach dem Ausschäumen erfolgt die zweite Abdichtung mit den Schrumpfmanschetten. Die Schaumeinfüll- und die Entlüftungsöffnung werden mit PE-Stopfen und zusätzlichen PE-Lochverschlüssen abgedichtet.

Einsatzbereich: geeignet für alle Rohrnetze mit erhöhten Betriebsbedingungen und Bodenverhältnissen wie Grund- und drückende Wasser. Nach EN 489 im Sandkastenschiebeversuch mit 100 Zyklen abgenommen.

Lieferbar als : Verbindungsmuffe, Langmuffe,
Reduziermuffe, Doppel-Reduziermuffe, Endmuffe

Durchmesser: ab Da = 65 mm bis maximal Da = 800 mm

Lieferlänge: Standard = 700 mm

In Verbindung mit Netzüberwachung:
In der Muffenverbindung verdrahten, Isolationskontrolle
mit 250 Volt Prüfspannung. Die Verbindung erfolgt durch
Pressbuchsen, die zusätzlich verlötet sind, um hohe
Übergangswiderstände auszuschließen.

Unvernetzte Abschrumpfmuffe, liefern und montieren
(aufschieben, dämmen, dichten)

Da 90 bis 315 mm

Inklusive: Muffenschaum und Netzüberwachung IPS in der Verbindungsmuffe.
Typ: Unvernetzte
 Abschrumpfmuffe

**02.01.11 Abschrumpfmuffe, Da=280 mm,**
*** gemäß Ausführungsbeschreibung 8
Abschrumpfmuffe, Da=280mm,
produziert nach EN 489, inkl. Zubehör, Material
Menge: 50,000 St

**02.01.12 Rohrunterlage PS 30 1000 x 150 x 100, bis Da=315mm,**
Rohrunterlage PS 30 1000 x 150 x 100, bis Da=315mm, kürzbar
Menge: 60,000 St

**02.01.13 Trassenwarnband á 250 m, VL + RL**
Trassenwarnband á 250 m, VL + RL
Trassenwarnband, 40 mm breit,
1 Rolle = 250 m
Menge: 2,000 Roll

**Ausführungsbeschreibung 9 Curaflex Dichtungseinsatz C 40, variabel**
*Curaflex Dichtungseinsatz C 40, variabel*
Curaflex Dichtungseinsatz C 40, variabel
Dichtungseinsatz Curaflex® C 40 mit DPS zur Abdichtung von Durchdringungen mit Kunststoffmantelrohren. Dicht gegen drückendes Wasser. Einsatz in bauseitiges Futterrohr oder Kernbohrung (Weiße Wanne). Dichtungseinsatz Curaflex® C 40 mit DPS als nichtgeteilte Dichtung, geeignet für Kunststoffmantelrohre, mit asymmetrisch profilierten Stahlringen (DPS bis KB/DN 350) in Stahl ggv Korrosionsschutzbeschichtung oder Edelstahl 1.4301 (V2A) oder Edelstahl 1.4571/1.4404 (V4A), mit wasserdicht verschweißten Bolzen, mit extra breiter und weicher Elastomer-Dichtung, Dichtbreite 2 x 40 mm, aus EPDM, mit 3 mm orangefarbenen Mittelring aus EPDM (bis KB/DN 350), für Doppel- und Elementwände, Dichtigkeit gegen drückendes Wasser, gasdicht, mit geprüfter Radondichtigkeit, erfüllt Anforderungen nach FHRK-Standard 60, geprüft nach FHRK Prüfgrundlage GE 101, wartungsfreie Ausführung (kein Nachspannen erforderlich), einschl. Kernbohrungsversiegelung bei Einsatz in Kernbohrungen,
Außendurchmesser der Medienleitung 90 bis 315 mm
Futterrohr-/Kernbohrungsinnendurchmesser 350 bis 400 mm

liefern und nach Einbauanleitung des Herstellers montieren.

Fabrikat: Doyma

Typ: C 40

oder gleichwertig

**02.01.14 Außendurchmesser der Medienleitung 280**
*** gemäß Ausführungsbeschreibung 9
Außendurchmesser der Medienleitung 250
Futterrohr-/Kernbohrungsinnendurchmesser 350
Menge: 4,000 St

**02.01.15 Außendurchmesser der Medienleitung 160**
*** gemäß Ausführungsbeschreibung 9
Außendurchmesser der Medienleitung 160
Futterrohr-/Kernbohrungsinnendurchmesser 250
Menge: 2,000 St

**Ausführungsbeschreibung 10 IPS-Cu-System**
*IPS-Cu-System*
IPS-Cu-System
Das IPS-Cu - System dient der kontinuierlichen Überwachung der Gesamttrasse auf Durchfeuchtung und Leitungsschäden. Im Verbundrohr werden werkseitig zwei blanke Cu-Drähte mit einem Querschnitt von 1,5 mm2 eingeschäumt. Ein Draht ist zur Unterscheidung galvanisch verzinnt. Beide Drähte sind verschleißfrei, korrosions- und temperaturfest. Das IPS-Cu - System eignet sich für umfangreiche, verzweigte und zu erweiternde oder / und zu unterteilende Rohrnetze mit zentralen Überwachungseinheiten oder Messpunkten. Die Überwachung erfolgt bei IPS-Cu über die ohmsche Widerstandsmessung, zusätzlich wird eine Drahtschleifenmessung durchgeführt, eine Ortung erfolgt mittels der Impulsreflektometrie. IPS-Cu kann mit manueller oder automatischer Überwachungstechnik sowie mit der vollautomatischen, digitalen Überwachungs- und Ortungshardware IPS-Digital vernetzt werden. Mit einer Gesamtimpulszahl von 6000 erreicht IPS- Digital mit IPS-Cu eine Auflösung von mindestens 0,5 m, die Ortungsgenauigkeit beträgt dabei 0,2 %. Folgende Fehler, die in Art und Intensität differenziert dargestellt werden, können mit IPS-Cu manuell oder automatisch geortet werden: Sensordrahtunterbrechung, Sensordraht-Rohr-Kontakt, Feuchtefehler und Mehrfachfehler. IPS-Cu ist kompatibel zu den EM-Systemen (mit Kupferdraht blank, 1,5 mm2) und entspricht dem Standardleistungsbuch für das Bauwesen, Bereich 041. Die Drähte sind während der Rohrmontage in 11.00- bzw. 13.00-Uhr Position auszurichten, der Farbcode muss dabei zueinander angeordnet werden, d.h. die Drahtpolung darf nicht wechseln. Gleichzeitig mit den Dämm- und Dichtarbeiten erfolgt die Montage bzw. Installation der Netzüberwachung ausschließlich durch das AGFW- und BFW-geprüfte isoplus-werksgeschulte Personal.

**02.01.16 Stationäres Überwachungsgerät IPS-ST 3000**
Stationäres Überwachungsgerät IPS-ST 3000
Gerät zur kontinuierlichen, stationären und
automatischen Überwachung von Sensordrahtschleifen mit
IPS-Cu, IPS-NiCr oder technisch vergleichbaren Systemen
auf Feuchteeinbruch, Leitungsunterbrechung und
-kurzschluss. Digitale LCD-Anzeige von:
Isolationswiderstand, Schwellwert, Schleifenlänge und
-status, Fehlerart und potentialfreien Meldekontakt.
Vorbereitet zum Anschluss eines externen
Ortungsgerätes, pro Kanal max. 2.500 m Draht bei IPS-Cu
und 1.200 m bei IPS- NiCr überwachbar - max. 4 Kanäle
pro Gerät. Durch Eurostecker an eine bauseitige 230 V /
50 Hz Netzdose anzuschließen, Schutzklasse I, Schutzart
IP 54, Gewicht ca. 2,0 kg, Polycarbonatgehäuse
(L x B x H) 215 x 245 x 115 mm, Arbeitstemperatur + 5°
bis + 40° C.

Hersteller: Isoplus

Typ: IPS-ST 3000

oder gleichwertig, muss zum Rohrsystem passen!
Menge: 1,000 St

**02.01.17 Verdrahtungsendstück IPS-VE 10**
Verdrahtungsendstück IPS-VE 10
zur Herstellung eines elektrisch und mechanisch
korrekten Anschlusses der Sensorschleife an jedem
Mediumrohrende bzw. als Haus- bzw. Schleifenendpunkt an
Kalibrierpunkten, Hausanschlüssen bzw. in Bauwerken,
oder als Verbindung der Meldeadern zu allen anderen
IPS-Systemkomponenten, pro Rohrleitungsende ein Stück.

Hersteller: Isoplus

Typ: IPS-VE 10

oder gleichwertig, muss zum Rohrsystem passen!
Menge: 4,000 St

**02.01.18 Verdrahtungsdose IPS-VD-Cu-5**
Verdrahtungsdose IPS-VD-Cu-5
zur Rangierung und Verteilung von Mess- und
Sensorkabeln bei IPS-Cu sowie IPS-NiCr oder technisch
vergleichbaren Systemen. Polycarbonatgehäuse in
Feuchtraumausführung mit 5- poliger (Cu) bzw. 8-poliger
(NiCr) Blockklemme, pro Rohrleitungspaar ein Stück,
Schutzart: IP 65.

Hersteller: Isoplus

Typ: IPS-VD-Cu-5

oder gleichwertig, muss zum Rohrsystem passen!
Menge: 4,000 St

**02.01.19 Dokumentation nach isoplus-Standard Gruppe B4**
Dokumentation nach isoplus-Standard Gruppe B4
Art. Nr.: DOKU-B4

Dokumentation bestehend aus:
Maßstäblicher Verdrahtungsplan des IPS-Alarmsystems mit
der Angabe aller installierten Systemkomponenten als
Schwarzweißkopie oder/und Original oder/und als
PLT-File und Urbild.
Menge: 1,000 Psch

**02.01.20 Dehnungspolster-Teilumhüllung**
Dehnungspolster-Teilumhüllung
Sonderdämmstoff-Füllung im Bereich von Rohrbögen im Erdreich.
Dient zur möglichen Ausdehnung der Leitungstrasse.
Bestehend aus Dämmstoffen mit einer Dicke von 30cm.
Am Druckpunkt der Rohrtrasse ins Erdreich eingebaut.
Für je einen Rohrbogen und 6lfm Rohr. Für Trasse DN125
Menge: 12,000 St

**02.01.21 Flansch PN25 mit Entdeckel an Rohr Anschweißen. DN125**
Flansch PN25 mit Entdeckel an Rohr Anschweißen.
Entdeckel mit 1" Innengewinde.
1" Kugelhahn.
Einschl. Schrauben und Dichtung

Für Rohr DN125
Menge: 4,000 St

**02.01.22 Flansch PN25 mit Entdeckel an Rohr Anschweißen. DN65**
Flansch PN25 mit Entdeckel an Rohr Anschweißen.
Entdeckel mit 1" Innengewinde.
1" Kugelhahn.
Einschl. Schrauben und Dichtung

Für Rohr DN65
Menge: 2,000 St

#### Bereich 02.02 Besondere Leistungen

**02.02.1 Stemmarbeiten in Stahlbeton**
*** Stundenlohnarbeiten
Stemmarbeiten in Stahlbeton

Stemmarbeiten sind dem AG vor Beginn anzuzeigen.
Stundenlohnzettel sind arbeitstäglich einzureichen.
Im Übrigen sind die Regeln des §15 VOB/B und der Ziffer 20 der Zusätzlichen Vertragsbedingungen zu beachten.

Arbeitskräfte

Anzubieten ist ein gemittelter Verrechnungslohn pro Arbeits-Std. bezogen auf sämtliche Arbeitskräfte, die der Bieter beabsichtigt einzusetzen. Ausgenommen hiervon sind Aufsichtskräfte und Auszubildende. Sollen solche Arbeitskräfte zum Einsatz kommen, ist die Vergütung als "analoger Preis" zur Angebotskalkulation zu vereinbaren.

Der unten aufgeführte Verrechnungslohn pro Arbeits-Stunde, enthält sämtliche Aufwendungen wie z.B. die Lohn- und Gehaltskosten (einschl. Zulagen, Zuschläge und vermögenswirksame Leistungen), die Lohn- und Gehaltszusatz- und -Nebenkosten, die Gemeinkosten sowie Wagnis und Gewinn. Zuschläge für Arbeiten außerhalb der regelmäßigen Arbeitszeit sind gesondert nachzuweisen. Im Verrechnungslohn pro Arbeits-Std. sind sämtliche Kosten für die An- und Abfahrtszeiten enthalten.
Menge: 10,000 h

**02.02.2 Beaufsichtigung der Grabenverfüllung mit Sandbett.**
Beaufsichtigung der Grabenverfüllung mit Sandbett.
Es ist Fachpersonal zur Beaufsichtigung der der Grabenverfüllung beizustellen.
Die Widerbefüllung des Grabens ist in der Ausführungsbeschreibung "Tiefbau" beschrieben.

Es sind mehre Tage notwendig.
10 An- und Abfahrten sind einzukalkulieren.
Menge: 1,000 Psch

**Ausführungsbeschreibung 11 Herstellen von Kernbohrungen in Wänden und Decken,**
*Herstellen von Kernbohrungen in Wänden und Decken,*
Herstellen von Kernbohrungen in Wänden und Decken aus Stahlbeton.Stärke bis 30 cm Beistellen aller
erforderlichen Werkzeuge und Maschinen
Einschl. Arbeitsaufwand: Anzeichen der Kernbohrungen, Abdecken des Arbeitsbereichs, reinigen des Arbeitsbereichs und entsorgen des Bohrkerns.

**02.02.3 250 mm**
*** gemäß Ausführungsbeschreibung 11
250mm
Menge: 2,000 St

**02.02.4 350 mm**
*** gemäß Ausführungsbeschreibung 11
350mm
Menge: 4,000 St

**02.02.5 Profilstahlkonstruktion für Stütz-, Hänge-, Trag- und**
Systemschienen, -Konsolen, Stützstreben und Profilstahlkonstruktionen für Stütz-, Hänge-, Trag- und
Sonderbefestigungen einschl. Befestigungsmaterial.
Ausführung aus Formteilen.
Menge: 100,000 kg

**02.02.6 Dichtheitsprüfung der Anlage gemäß DIN EN 14336**
Dichtheitsprüfung der Anlage gemäß DIN EN 14336
einschl. Protokoll der Dichtheitsprüfung.
Menge: 1,000 Psch

**02.02.7 Heizungswasseraufbereitung:**
Heizungswasseraufbereitung:
Füllen und Entlüften
Die Befüllung der Anlage darf nur mit Heizungswasser
erfolgen, dass nach den Angaben der VDI 2035
oder nach Angaben des Wärmeerzeuger Herstellers
aufbereitet wurde.

Einschl. 2-Fachen Entlüften der gesamten Anlage (Füllen der Anlage / nach Aufheizen der Anlage)

Einschl. Anlagenbuch

Wasserhärte: ca. 19°dH

Füllung nur nach Freigabe Bauleitung! Der Bauher behält sich das Füllen vor da das Netz zunächst komplett mit Stickstoff gefüllt werden muss!
Menge: 55000,000 l

**02.02.8 Montageplanung**
*** Pauschalposition
Montageplanung gemäß VDI 6026 Blatt 1
Punkt 7.6 Montageplanung nach Tabelle 6

Zudem:
Fortführung der 3D Planung.
Ist Stand in 3D

Zudem:
Erstellen von Bauteillisten
(Vorgabe der Bauteilnummer gemäß Vorgabe ZFP Winnenden)
Fortführung von Herstellerangaben in Bauteillisten.
Eintragen von Nummern der Bauteile in Planunterlagen.
Zusammesntelln von Wartungsunterlagen im Bezug auf die jeweilige Nummer in der Bauteilliste.

Im Rahmen der Montageplanung ist ein Nachweis zur Rohrstatik zu erbringen. Dieser muss die Belastbarkeit der Rohrleitungen und Halterungen unter Berücksichtigung von Eigengewicht, Medium, Temperaturdehnung und Betriebsdruck nachweisen.
Der Nachweis sind vor Ausführung zur Freigabe vorzulegen.
Menge: 1,000 psch

**02.02.9 Abnahemeverfahren und Revisionsunterlagen gemäß vorgabe ZFP Winnenden**
*** Pauschalposition
Abnahmeverfahren und Revisionsunterlagen gemäß Vorgabe ZFP Winnenden.

Der Weg zur Abnahme.
Siehe Anlage in den Ausschreibungsunterlagen!
Menge: 1,000 psch

**02.02.10 Bezeichnungsschilder**
Bezeichnungsschilder,
Unterteil verzinkt, Oberteil
transparent einschl. Beschriftung
Menge: 6,000 St

**02.02.11 Medien Richtungspfeile**
Medien Richtungspfeile in wählbarer farbiger Ausführung.
Größe ca. 120x40mm. Selbstklebend zum Aufkleben auf
die Wärmedämmung von Rohrleitungen. Beschriftung
Schwarz Medium/Kreis
Menge: 6,000 St

**02.02.12 Kraneinsatz und Hubgeräte**
*** Pauschalposition
Kraneinsatz und Hubgeräte zur Einbringung der im LV
beschriebenen Rohre in Rohrgraben.
Menge: 1,000 psch

#### Bereich 02.03 Stundenlohnarbeiten
*** Grundausführung ZZV 1.0

**02.03.1 Hinweis Stundenlohnarbeiten:**
*** Stundenlohnarbeiten
Hinweis Stundenlohnarbeiten:

Stundenlohnarbeiten sind dem AG vor Beginn anzuzeigen.
Stundenlohnzettel sind arbeitstäglich einzureichen.
Im übrigen sind die Regeln des §15 VOB/B und der Ziffer 20 der Zusätzlichen Vetragsbedingungen zu beachten.

Arbeitskräfte

Anzubieten ist ein gemittelter Verrechnungslohn pro Arbeits-Std. bezogen auf sämtliche Arbeitskräfte, die der Bieter beabsichtigt einzusetzen. Ausgenommen hiervon sind Aufsichtskräfte und Auszubildende. Sollen solche Arbeitskräfte zum Einsatz kommen, ist die Vergütung als "analoger Preis" zur Angebotskalkulation zu vereinbaren.

Der unten aufgeführte Verrechnungslohn pro Arbeits-Stunde, enthält sämtliche Aufwendungen wie z.B. die Lohn- und Gehaltskosten ( einschl. Zulagen, Zuschläge und vermögenswirksame Leistungen), die Lohn- und Gehaltszusatz- und -nebenkosten, die Gemeinkosten sowie Wagnis und Gewinn. Zuschläge für Arbeiten außerhalb der regelmässigen Arbeitszeit sind gesondert nachzuweisen. Im Verrechnungslohn pro Arbeits-Std. sind sämtliche Kosten für die An- und Abfahrtszeiten enthalten.
Menge: 20,000 h
